# Columna de yeso

- Propiedad del archivo: CYPE INGENIEROS, S.A.
- Formato: FIEBDC-3/2002
- Ámbito geográfico: Paraguay
- Divisa: PYG
- Costes indirectos: 3.00 %
- Gastos generales: 13.00 %
- Beneficio industrial: 6.00 %
- IVA: 10.00 %

## R Revestimientos y trasdosados

### RT Cielorrasos en interiores

#### RTP Prefabricados de yeso

**RTP310** Ud Columna de yeso.
Columna de yeso, con fuste redondo y estriado y extremo superior partido, de 60 cm de altura total, base de 31x31 cm y fuste de 21,7 cm de diámetro, recibida con cola para yeso. Incluso accesorios de fijación.
Incluye: Replanteo de la pieza. Humectación de la base de fijación. Extendido de la cola. Colocación y rejuntado de la pieza.
Criterio de medición de proyecto: Número de unidades previstas, según documentación gráfica de Proyecto.
Criterio de medición de obra: Se medirá el número de unidades realmente colocadas según especificaciones de Proyecto.

| Código | Ud | Descripción | Rendimiento | Precio | Importe |
|---|---|---|---|---|---|
| mt12rea270aa | Ud | Columna de yeso, con fuste redondo y estriado y extremo superior partido, de 60 cm de altura total, base de 31x31 cm y fuste de 21,7 cm de diámetro. (material) | 1.050 | 976528.00 | 1025354.40 |
| mt09eyc030 | kg | Cola para yeso. (material) | 0.210 | 1802.00 | 378.42 |
| mo035 | h | Oficial escayolista. (mano de obra) | 0.195 | 68610.61 | 13379.07 |
| % | % | Herramientas | 2 % | 1039111.89 | 20782.24 |
|  |  | Costes directos |  |  | 1059894.13 |
