# Cielorraso registrable, situado a una altura menor de 4 m, formado por lamas de PVC, de 85 mm de ancho, con 15 mm de separación, color blanco, con fijación mediante varillas metálicas

- Propiedad del archivo: CYPE INGENIEROS, S.A.
- Formato: FIEBDC-3/2002
- Ámbito geográfico: Paraguay
- Divisa: PYG
- Costes indirectos: 3.00 %
- Gastos generales: 13.00 %
- Beneficio industrial: 6.00 %
- IVA: 10.00 %

## R Revestimientos y trasdosados

### RT Cielorrasos

#### RTV De PVC

**RTV010** m² Cielorraso registrable, situado a una altura menor de 4 m, formado por lamas de PVC, de 85 mm de ancho, con 15 mm de separación, color blanco, con fijación mediante varillas metálicas.
Cielorraso registrable, situado a una altura menor de 4 m, constituido por lamas de PVC, de 85 mm de ancho, con 15 mm de separación, color blanco, suspendidas de la losa a través de un entramado metálico oculto. Incluso piezas especiales, accesorios de suspensión y fijación.
Incluye: Replanteo de los ejes principales de suspensión. Fijación en la losa y aplomado de los elementos de sujeción. Alineación y nivelación de los perfiles de remate lateral en todo el contorno. Corte y encaje de las lamas. Formación de huecos para recepción de posibles elementos de anclaje y/o instalaciones.
Criterio de medición de proyecto: Superficie medida entre paramentos, según documentación gráfica de Proyecto, sin descontar huecos para instalaciones.
Criterio de medición de obra: Se medirá la superficie realmente ejecutada según especificaciones de Proyecto, sin descontar huecos para instalaciones.
Criterio de valoración económica: El precio incluye la resolución de encuentros y puntos singulares.

| Código | Ud | Descripción | Rendimiento | Precio | Importe |
|---|---|---|---|---|---|
| mt12fpv010a | m | Lama de PVC, horizontal, de 85 mm de ancho, con 15 mm de separación, color blanco, para cielorrasos registrables con entramado oculto. (material) | 10.200 | 16915.00 | 172533.00 |
| mt12fpv020a | m | Perfil de unión en H de PVC, color blanco, para cielorrasos registrables de lamas. (material) | 8.000 | 11556.00 | 92448.00 |
| mt12fpv020e | m | Perfil de remate perimetral de PVC, color blanco, para cielorrasos registrables de lamas. (material) | 4.000 | 11556.00 | 46224.00 |
| mt12fpv030 | m | Soporte de suspensión de techo, de acero galvanizado, para cielorrasos registrables de lamas. (material) | 1.500 | 31569.00 | 47353.50 |
| mt12fac020a | Ud | Varilla metálica de acero galvanizado de 3 mm de diámetro. (material) | 3.500 | 2345.00 | 8207.50 |
| mt12fac021 | kg | Alambre de acero galvanizado de 0,7 mm de diámetro. (material) | 0.100 | 9462.00 | 946.20 |
| op00fre010 |  | Fresadora. | 1.000 | 0.00 | 0.00 |
| op00tal010 |  | Taladro. | 1.000 | 0.00 | 0.00 |
| mo015 | h | Oficial colocador de cielosrrasos. (mano de obra) | 0.255 | 40066.72 | 10217.01 |
| mo082 | h | Medio oficial colocador de cielosrrasos. (mano de obra) | 0.255 | 24808.95 | 6326.28 |
| % | % | Herramientas | 2 % | 384255.49 | 7685.11 |
|  |  | Costes directos |  |  | 391940.60 |
