# Plantación de Palmera datilera (Phoenix dactylifera) de procedencia nacional

- Propiedad del archivo: CYPE INGENIEROS, S.A.
- Formato: FIEBDC-3/2002
- Ámbito geográfico: Paraguay
- Divisa: PYG
- Costes indirectos: 3.00 %
- Gastos generales: 13.00 %
- Beneficio industrial: 6.00 %
- IVA: 10.00 %

## U Urbanización interior de la parcela

### UJ Jardinería

#### UJP Suministro y plantación de especies

**UJP010** Ud Plantación de Palmera datilera (Phoenix dactylifera) de procedencia nacional, de 3 a 4 m de altura, en hoyo de 160x160x110 cm realizado con medios mecánicos; suministro con cepellón. Incluso tierra vegetal cribada y substratos vegetales fertilizados.
Plantación de Palmera datilera (Phoenix dactylifera) de procedencia nacional, de 3 a 4 m de altura, en hoyo de 160x160x110 cm realizado con medios mecánicos; suministro con cepellón. Incluso tierra vegetal cribada y substratos vegetales fertilizados.
Incluye: Laboreo y preparación del terreno con medios mecánicos. Abonado del terreno. Plantación. Colocación de tutor. Primer riego.
Criterio de medición de proyecto: Número de unidades previstas, según documentación gráfica de Proyecto.
Criterio de medición de obra: Se medirá el número de unidades realmente ejecutadas según especificaciones de Proyecto.

| Código | Ud | Descripción | Rendimiento | Precio | Importe |
|---|---|---|---|---|---|
| mt48epp010a | Ud | Palmera datilera (Phoenix dactylifera) de procedencia nacional, de 3 a 4 m de altura; suministro con cepellón. (material) | 1.000 | 4180953.00 | 4180953.00 |
| mt48tie030a | m³ | Tierra vegetal cribada, suministrada a granel. (material) | 0.200 | 110098.00 | 22019.60 |
| mt48tie020 | kg | Abono mineral complejo NPK 15-15-15. (material) | 30.000 | 3484.00 | 104520.00 |
| mt08aaa010a | m³ | Agua. (material) | 0.100 | 8212.00 | 821.20 |
| mq01exn020a | h | Retroexcavadora hidráulica sobre neumáticos, de 105 kW. (maquinaria) | 3.022 | 217653.38 | 657748.51 |
| mq04dua020b | h | Dumper de descarga frontal de 2 t de carga útil. (maquinaria) | 0.201 | 43551.22 | 8753.80 |
| mq04cag010b | h | Camión con grúa de hasta 10 t. (maquinaria) | 0.604 | 263094.89 | 158909.31 |
| mo040 | h | Oficial jardinero. (mano de obra) | 3.474 | 38913.71 | 135186.23 |
| mo115 | h | Medio oficial jardinero. (mano de obra) | 4.632 | 23803.13 | 110256.10 |
| % | % | Herramientas | 2 % | 5379167.75 | 107583.36 |
|  |  | Costes directos |  |  | 5486751.11 |
