# Cerramiento natural

- Propiedad del archivo: CYPE INGENIEROS, S.A.
- Formato: FIEBDC-3/2002
- Ámbito geográfico: Paraguay
- Divisa: PYG
- Costes indirectos: 3.00 %
- Gastos generales: 13.00 %
- Beneficio industrial: 6.00 %
- IVA: 10.00 %

## U Urbanización interior de la parcela

### UJ Jardinería

#### UJV Cercado y ocultación

**UJV020** m² Cerramiento natural.
Cerramiento de brezo natural, calidad extra, de 150 cm de altura, tejido con alambre galvanizado, sujeto con alambre galvanizado sobre un soporte existente.
Incluye: Colocación del cerramiento natural y sujeción con alambre galvanizado.
Criterio de medición de proyecto: Superficie medida según documentación gráfica de Proyecto.
Criterio de medición de obra: Se medirá la superficie realmente ejecutada según especificaciones de Proyecto.

| Código | Ud | Descripción | Rendimiento | Precio | Importe |
|---|---|---|---|---|---|
| mt48cnj010f | m² | Brezo natural, calidad extra, de 150 cm de altura, tejido con alambre galvanizado, suministrado en rollos de 300 cm de ancho. (material) | 1.000 | 36665.00 | 36665.00 |
| mt08var050 | kg | Alambre galvanizado para atar, de 1,30 mm de diámetro. (material) | 0.100 | 9226.00 | 922.60 |
| mo040 | h | Oficial jardinero. (mano de obra) | 0.229 | 66739.25 | 15283.29 |
| mo115 | h | Medio oficial jardinero. (mano de obra) | 0.229 | 41172.67 | 9428.54 |
| % | % | Herramientas | 2 % | 62299.43 | 1245.99 |
|  |  | Costes directos |  |  | 63545.42 |
