# Hormigón proyectado, para vaso de piscina

- Propiedad del archivo: CYPE INGENIEROS, S.A.
- Formato: FIEBDC-3/2002
- Ámbito geográfico: Paraguay
- Divisa: PYG
- Costes indirectos: 3.00 %
- Gastos generales: 13.00 %
- Beneficio industrial: 6.00 %
- IVA: 10.00 %

## U Urbanización interior de la parcela

### UP Piscinas

#### UPG Vasos, ménsulas y escaleras

**UPG010** m² Hormigón proyectado, para vaso de piscina.
Hormigón fck 300, HA-30/F/9,5/IV, proyectado por vía húmeda para formación de paramento horizontal de vaso de piscina, de 15 cm de espesor, con doble armadura secundaria de distribución ensamblada "in situ" ø 6 c/10 - ø 6 c/10 de acero AP 500, con varillas conformadas longitudinales de 6 mm de diámetro cada 10 cm y varillas conformadas transversales de 6 mm de diámetro cada 10 cm, y armadura de refuerzo de acero AP 500, cuantía 4 kg/m³, sin juntas de dilatación. Incluso alambre de atar y separadores.
Incluye: Preparación de la superficie soporte. Colocación de la armadura secundaria de distribución. Colocación de la armadura de refuerzo. Proyección del hormigón en capas sucesivas.
Criterio de medición de proyecto: Superficie medida según documentación gráfica de Proyecto.
Criterio de medición de obra: Se medirá la superficie realmente ejecutada según especificaciones de Proyecto.

| Código | Ud | Descripción | Rendimiento | Precio | Importe |
|---|---|---|---|---|---|
| mt07ame141aaa1 | m² | Armadura secundaria de distribución ensamblada "in situ" ø 6 c/10 - ø 6 c/10 de acero AP 500, según NP 4007 99, con varillas conformadas longitudinales de 6 mm de diámetro cada 10 cm y varillas conformadas transversales de 6 mm de diámetro cada 10 cm. (material) | 2.200 | 27747.00 | 61043.40 |
| mt07aco130b | kg | Acero en varillas corrugadas AP 500, según NP 4007 99, de varios diámetros. (material) | 4.200 | 6249.00 | 26245.80 |
| mt08var050 | kg | Alambre galvanizado para atar, de 1,30 mm de diámetro. (material) | 0.048 | 9276.00 | 445.25 |
| mt07aco020d | Ud | Separador homologado para muros. (material) | 4.000 | 388.00 | 1552.00 |
| mt10hes200b | m³ | Hormigón para proyectar, fck 300, HA-30/F/9,5/IV, con un dosaje de cemento de 400 kg/m³, elaborado en planta. (material) | 0.155 | 745316.00 | 115523.98 |
| mq06gun010 | h | Equipo para proyectar hormigón de hormigón por vía húmeda 33 kW. (maquinaria) | 0.700 | 199754.00 | 139827.80 |
| mo043 | h | Oficial armador de hormigón. (mano de obra) | 0.093 | 71400.78 | 6640.27 |
| mo090 | h | Medio oficial armador de hormigón. (mano de obra) | 0.098 | 45747.07 | 4483.21 |
| mo041 | h | Oficial de construcción de obra civil. (mano de obra) | 0.591 | 68610.61 | 40548.87 |
| mo087 | h | Medio oficial de construcción de obra civil. (mano de obra) | 0.250 | 43989.11 | 10997.28 |
| % | % | Herramientas | 3 % | 407307.86 | 12219.24 |
|  |  | Costes directos |  |  | 419527.10 |
