# Fundación de hormigón ciclópeo

- Propiedad del archivo: CYPE Ingenieros S.A.
- Formato: FIEBDC-3/2016
- Programa: Generador de precios de la construcción. CYPE Ingenieros, S.A.
- Fecha: 09/04/2024
- Ámbito geográfico: Paraguay
- Divisa: PYG
- Costes indirectos: 3 %
- Gastos generales: 13 %
- Beneficio industrial: 6 %
- IVA: 10 %

## C Fundaciones

### CM Semiprofundas

#### CMP Pozos de fundación

**CMP010** m³ Fundación de hormigón ciclópeo.
Fundación de hormigón ciclópeo, con hormigón fck 150, HM-15/P/38,1/I elaborado en planta y vaciado desde camión (60% de volumen) y piedra bruta de 15 a 30 cm de diámetro (40% de volumen).
Incluye: Replanteo y trazado de las zapatas y de los pilares u otros elementos estructurales que apoyen en las mismas. Vaciado y compactación del hormigón. Colocación de las piedras en el hormigón fresco. Coronación y enrase de cimientos. Curado del hormigón.
Criterio de medición de proyecto: Volumen teórico, según documentación gráfica de Proyecto.
Criterio de medición de obra: Se medirá el volumen teórico ejecutado según especificaciones de Proyecto, sin incluir los incrementos por excesos de excavación no autorizados.

| Código | Ud | Descripción | Rendimiento | Precio | Importe |
|---|---|---|---|---|---|
| mt10hmf130nog | m³ | Hormigón masivo fck 150, tipo HM-15/P/38,1/I, elaborado en planta. (material) | 0.66 | 694203 | 458173.980 |
| mt01arg100b | m³ | Piedra bruta de 15 a 30 cm de diámetro. (material) | 0.4 | 114977 | 45990.800 |
| mo045 | h | Oficial hormigonero. (mano de obra) | 0.114 | 69453.27 | 7917.673 |
| mo092 | h | Medio oficial hormigonero. (mano de obra) | 0.114 | 44499.15 | 5072.903 |
| mo113 | h | Ayudante de construcción. (mano de obra) | 0.915 | 41172.67 | 37672.993 |
| % | % | Herramientas | 2 % | 554828.349 | 11096.567 |
|  |  | Costes directos |  |  | 565924.916 |

Residuos:
- colocación: mt10hmf130nog Hormigón masivo fck 150, tipo HM-15/P/38,1/I, elaborado en planta; factor de residuo 0.00127481
- colocación: mt01arg100b Piedra bruta de 15 a 30 cm de diámetro; factor de residuo 0.00768975

## Recursos

**mt10hmf130nog** m³ Hormigón masivo fck 150, tipo HM-15/P/38,1/I, elaborado en planta
Datos técnicos: Coste energético 1840.000 MJ; Emisión de CO2 230.000 kg; Código LER 17 01 01; Masa del elemento 2300 kg; Volumen 1.533333 m3

**mt01arg100b** m³ Piedra bruta de 15 a 30 cm de diámetro
Datos técnicos: Coste energético 146.250 MJ; Emisión de CO2 7.800 kg; Código LER 01 04 08; Masa del elemento 1950 kg; Volumen 1.3 m3
