# Paralización del equipo completo para hinca de pilotes

- Propiedad del archivo: CYPE Ingenieros S.A.
- Formato: FIEBDC-3/2016
- Programa: Generador de precios de la construcción. CYPE Ingenieros, S.A.
- Fecha: 08/11/2024
- Ámbito geográfico: Paraguay
- Divisa: PYG
- Costes indirectos: 3 %
- Gastos generales: 13 %
- Beneficio industrial: 6 %
- IVA: 10 %

## C Fundaciones

### CP Profundas

#### CPP Pilotes prefabricados

**CPP002** h Paralización del equipo completo para hinca de pilotes.
Paralización del equipo completo para hinca de pilotes, por causas ajenas a la empresa constructora, tales como falta de instrucciones, falta de prestaciones previstas, o fallos de recepción en los materiales.
Criterio de medición de proyecto: Tiempo estimado.
Criterio de medición de obra: Amortización en forma de alquiler por horas, según condiciones definidas en el contrato suscrito con la empresa suministradora.

| Código | Ud | Descripción | Rendimiento | Precio | Importe |
|---|---|---|---|---|---|
| mq03pip060 | Ud | Paralización del equipo completo para hinca de pilotes prefabricados, por causas ajenas a la empresa suministradora. (maquinaria) | 1 | 1099219 | 1099219.000 |
| % | % | Herramientas | 2 % | 1099219.000 | 21984.380 |
|  |  | Costes directos |  |  | 1121203.380 |
