# Viga cadena de hormigón ciclópeo sobre zapata corrida

- Propiedad del archivo: CYPE Ingenieros S.A.
- Formato: FIEBDC-3/2016
- Programa: Generador de precios de la construcción. CYPE Ingenieros, S.A.
- Fecha: 08/11/2024
- Ámbito geográfico: Paraguay
- Divisa: PYG
- Costes indirectos: 3 %
- Gastos generales: 13 %
- Beneficio industrial: 6 %
- IVA: 10 %

## C Fundaciones

### CS Superficiales

#### CSA Vigas cadena

**CSA020** m³ Viga cadena de hormigón ciclópeo sobre zapata corrida.
Viga cadena de hormigón ciclópeo sobre zapata corrida, realizada con hormigón fck 150, HM-15/P/38,1/I elaborado en planta y vaciado desde camión (60% de volumen) y piedra bruta de 15 a 30 cm de diámetro (40% de volumen), para el apoyo de muro de mampostería.
Criterio de valoración económica: El precio no incluye el encofrado.
Incluye: Replanteo. Vaciado y compactación del hormigón. Colocación de las piedras en el hormigón fresco. Coronación y enrase. Curado del hormigón.
Criterio de medición de proyecto: Volumen medido según documentación gráfica de Proyecto.
Criterio de medición de obra: Se medirá el volumen realmente ejecutado según especificaciones de Proyecto.

| Código | Ud | Descripción | Rendimiento | Precio | Importe |
|---|---|---|---|---|---|
| mt10hmf130nog | m³ | Hormigón masivo fck 150, tipo HM-15/P/38,1/I, elaborado en planta. (material) | 0.66 | 698066 | 460723.560 |
| mt01arg100b | m³ | Piedra bruta de 15 a 30 cm de diámetro. (material) | 0.4 | 115621 | 46248.400 |
| mo045 | h | Oficial hormigonero. (mano de obra) | 0.126 | 71400.78 | 8996.498 |
| mo092 | h | Medio oficial hormigonero. (mano de obra) | 0.126 | 45747.07 | 5764.131 |
| mo113 | h | Ayudante de construcción. (mano de obra) | 1.007 | 42327.3 | 42623.591 |
| % | % | Herramientas | 2 % | 564356.180 | 11287.124 |
|  |  | Costes directos |  |  | 575643.304 |

Residuos:
- colocación: mt10hmf130nog Hormigón masivo fck 150, tipo HM-15/P/38,1/I, elaborado en planta; factor de residuo 0.00127481
- colocación: mt01arg100b Piedra bruta de 15 a 30 cm de diámetro; factor de residuo 0.00768975

## Recursos

**mt10hmf130nog** m³ Hormigón masivo fck 150, tipo HM-15/P/38,1/I, elaborado en planta
Datos técnicos: Coste energético 1840.000 MJ; Emisión de CO2 230.000 kg; Código LER 17 01 01; Masa del elemento 2300 kg; Volumen 1.533333 m3

**mt01arg100b** m³ Piedra bruta de 15 a 30 cm de diámetro
Datos técnicos: Coste energético 146.250 MJ; Emisión de CO2 7.800 kg; Código LER 01 04 08; Masa del elemento 1950 kg; Volumen 1.3 m3
