# Acero A 572 Grado 50 en estructura de plataforma de trabajo, perfiles laminados en caliente, piezas simples, estructura soldada

- Propiedad del archivo: CYPE INGENIEROS, S.A.
- Formato: FIEBDC-3/2002
- Ámbito geográfico: Paraguay
- Divisa: PYG
- Costes indirectos: 3.00 %
- Gastos generales: 13.00 %
- Beneficio industrial: 6.00 %
- IVA: 10.00 %

**EAE030** kg Acero A 572 Grado 50 en estructura de plataforma de trabajo, perfiles laminados en caliente, piezas simples, estructura soldada.
Suministro y montaje de acero laminado A 572 Grado 50, en perfiles laminados en caliente, piezas simples para estructura de plataforma de trabajo, mediante uniones soldadas. Trabajado y montado en taller, con preparación de superficies en grado SA21/2 según ISO 8501-1 y aplicación posterior de dos manos de imprimación con un espesor mínimo de película seca de 30 micras por mano, excepto en la zona en que deban realizarse soldaduras en obra, en una distancia de 100 mm desde el borde de la soldadura. Incluso parte proporcional de preparación de bordes, soldaduras, cortes, piezas especiales, despuntes y reparación en obra de cuantos desperfectos se originen por razones de transporte, manipulación o montaje, con el mismo grado de preparación de superficies e imprimación.
Incluye: Replanteo de la plataforma de trabajo. Colocación y fijación provisional de los perfiles. Aplomado y nivelación. Ejecución de las uniones. Reparación de defectos superficiales.
Criterio de medición de proyecto: Peso nominal medido según documentación gráfica de Proyecto.
Criterio de medición de obra: Se determinará, a partir del peso obtenido en báscula oficial de las unidades llegadas a obra, el peso de las unidades realmente ejecutadas según especificaciones de Proyecto.

| Código | Ud | Descripción | Rendimiento | Precio | Importe |
|---|---|---|---|---|---|
| mt07ala000o | kg | Acero laminado A 572 Grado 50, en perfiles laminados en caliente, según ASTM A 572, piezas simples, para aplicaciones estructurales. (material) | 1.050 | 5621.00 | 5902.05 |
| mt27pfi010 | l | Imprimación de secado rápido, formulada con resinas alquídicas modificadas y fosfato de zinc. (material) | 0.050 | 39030.00 | 1951.50 |
| mq08sol020 | h | Equipo y elementos auxiliares para soldadura eléctrica. (maquinaria) | 0.015 | 14242.60 | 213.64 |
| mo047 | h | Oficial montador de estructura metálica. (mano de obra) | 0.247 | 36113.48 | 8920.03 |
| mo094 | h | Medio oficial montador de estructura metálica. (mano de obra) | 0.247 | 30437.68 | 7518.11 |
| % | % | Herramientas | 2 % | 24505.33 | 490.11 |
|  |  | Costes directos |  |  | 24995.44 |
