# Placa de anclaje de acero, con pernos atornillados con arandelas, tuerca y contratuerca

- Propiedad del archivo: CYPE Ingenieros S.A.
- Formato: FIEBDC-3/2016
- Programa: Generador de precios de la construcción. CYPE Ingenieros, S.A.
- Fecha: 09/04/2024
- Ámbito geográfico: Paraguay
- Divisa: PYG
- Costes indirectos: 3 %
- Gastos generales: 13 %
- Beneficio industrial: 6 %
- IVA: 10 %

## E Estructuras

### EA Acero

#### EAS Pilares

**EAS006** Ud Placa de anclaje de acero, con pernos atornillados con arandelas, tuerca y contratuerca.
Placa de anclaje de acero A 36 en perfil plano, con taladro central, de 250x250 mm y espesor 12 mm, y montaje sobre 4 pernos de acero conformado AP 500 de 12 mm de diámetro y 50 cm de longitud total, embutidos en el hormigón fresco, y atornillados con arandelas, tuerca y contratuerca una vez endurecido el hormigón del cimiento. Incluso mortero autonivelante expansivo para relleno del espacio resultante entre el hormigón endurecido y la placa y protección anticorrosiva aplicada a las tuercas y extremos de los pernos.
Criterio de valoración económica: El precio incluye los cortes, los despuntes, las pletinas, las piezas especiales y los elementos auxiliares de montaje.
Incluye: Limpieza y preparación de la superficie de apoyo. Replanteo y marcado de los ejes. Colocación y fijación provisional de la placa. Aplomado y nivelación. Relleno con mortero. Aplicación de la protección anticorrosiva.
Criterio de medición de proyecto: Número de unidades previstas, según documentación gráfica de Proyecto.
Criterio de medición de obra: Se medirá el número de unidades realmente ejecutadas según especificaciones de Proyecto.

| Código | Ud | Descripción | Rendimiento | Precio | Importe |
|---|---|---|---|---|---|
| mt07ala001f | kg | Pletina de acero laminado A 36, según ASTM A 36, para aplicaciones estructurales. Trabajada y montada en taller, para colocar con uniones atornilladas en obra. (material) | 5.888 | 17976 | 105842.688 |
| mt07aco130b | kg | Acero en varillas corrugadas AP 500, según NP 4007 99, de varios diámetros. (material) | 1.775 | 6215 | 11031.625 |
| mt07www040a | Ud | Juego de arandelas, tuerca y contratuerca, para perno de anclaje de 12 mm de diámetro. (material) | 4 | 10003 | 40012.000 |
| mt09moa015 | kg | Mortero autonivelante expansivo, de dos componentes, a base de cemento mejorado con resinas sintéticas. (material) | 3.75 | 4861 | 18228.750 |
| mt27pfi010 | l | Imprimación de secado rápido, formulada con resinas alquídicas modificadas y fosfato de zinc. (material) | 0.294 | 49411 | 14526.834 |
| mo047 | h | Oficial montador de estructura metálica. (mano de obra) | 0.374 | 69453.27 | 25975.523 |
| mo094 | h | Medio oficial montador de estructura metálica. (mano de obra) | 0.374 | 44499.15 | 16642.682 |
| % | % | Herramientas | 2 % | 232260.102 | 4645.202 |
|  |  | Costes directos |  |  | 236905.304 |

Residuos:
- colocación: mt07ala001f; factor de residuo 0.0045
- colocación: mt07aco130b Acero en varillas corrugadas AP 500, según NP 4007 99, de varios diámetros; factor de residuo 0.0075
- colocación: mt09moa015 Mortero autonivelante expansivo, de dos componentes, a base de cemento mejorado con resinas sintéticas; factor de residuo 0.0072
- colocación: mt27pfi010 Imprimación de secado rápido, formulada con resinas alquídicas modificadas y fosfato de zinc; factor de residuo 0.06

## Recursos

**mt07ala001f** kg Pletina de acero laminado A 36
Datos técnicos: Coste energético 9.830 MJ; Emisión de CO2 0.510 kg; Código LER 17 04 05; Masa del elemento 1 kg; Volumen 0.000476 m3

**mt07aco130b** kg Acero en varillas corrugadas AP 500, según NP 4007 99, de varios diámetros
Datos técnicos: Coste energético 9.830 MJ; Emisión de CO2 0.510 kg; Código LER 17 04 05; Masa del elemento 1 kg; Volumen 0.000476 m3

**mt09moa015** kg Mortero autonivelante expansivo, de dos componentes, a base de cemento mejorado con resinas sintéticas
Datos técnicos: Coste energético 0.650 MJ; Emisión de CO2 0.050 kg; Código LER 17 01 01; Masa del elemento 1 kg; Volumen 0.000667 m3

**mt27pfi010** l Imprimación de secado rápido, formulada con resinas alquídicas modificadas y fosfato de zinc
Datos técnicos: Coste energético 114.556 MJ; Emisión de CO2 4.598 kg; Código LER 17 09 04; Masa del elemento 1.406 kg; Volumen 0.000937 m3
Residuos:
- embalaje: re150104 Envases metálicos. (componente de residuo); rendimiento 0.042 kg; Código LER 15 01 04; Masa del elemento 1 kg; Volumen 0.001667 m3
