# Reja de acero

- Propiedad del archivo: CYPE Ingenieros S.A.
- Formato: FIEBDC-3/2016
- Programa: Generador de precios de la construcción. CYPE Ingenieros, S.A.
- Fecha: 08/11/2024
- Ámbito geográfico: Paraguay
- Divisa: PYG
- Costes indirectos: 3 %
- Gastos generales: 13 %
- Beneficio industrial: 6 %
- IVA: 10 %

## F Fachadas y particiones

### FD Defensas

#### FDR Rejas metálicas

**FDR010** m² Reja de acero.
Reja metálica compuesta por bastidor de cuadradillo de perfil macizo de acero laminado en caliente de 12x12 mm, barrotes horizontales de cuadradillo de perfil macizo de acero laminado en caliente de 12x12 mm y barrotes verticales de cuadradillo de perfil macizo de acero laminado en caliente de 12x12 mm. Incluso patillas de anclaje para recibido en obra de mampostería con mortero de cemento, confeccionado en obra, dosaje 1:6. Elaboración en taller y ajuste final en obra.
Incluye: Marcado de los puntos de fijación del bastidor. Presentación de la reja. Aplomado y nivelación. Resolución de las uniones del bastidor a los paramentos. Montaje de elementos complementarios.
Criterio de medición de proyecto: Superficie del hueco a cerrar, medida según documentación gráfica de Proyecto.
Criterio de medición de obra: Se medirá, con las dimensiones del hueco, la superficie realmente ejecutada según especificaciones de Proyecto.

| Código | Ud | Descripción | Rendimiento | Precio | Importe |
|---|---|---|---|---|---|
| mt26aac010aa | m | Cuadradillo de perfil macizo de acero laminado en caliente de 12x12 mm, montado en taller con tratamiento anticorrosión según ISO 1461 e imprimación SHOP-PRIMER a base de resina polivinil-butiral con un espesor medio de recubrimiento de 20 micras. (material) | 18.33 | 59222 | 1085539.260 |
| mt07ala020a | Ud | Patilla de anclaje de pletina de acero laminado S235JR, 30x40x100 mm. (material) | 2 | 7761 | 15522.000 |
| mt08aaa010a | m³ | Agua. (material) | 0.006 | 9276 | 55.656 |
| mt01arg005a | t | Arena de cantera, para mortero preparado en obra. (material) | 0.013 | 106727 | 1387.451 |
| mt08cem000p | kg | Cemento gris en bolsas. (material) | 2 | 1187 | 2374.000 |
| mq06hor010 | h | Hormigonera eléctrica con una capacidad de amasado de 160 l. (maquinaria) | 0.006 | 19690 | 118.140 |
| mo020 | h | Oficial de construcción. (mano de obra) | 0.572 | 68610.61 | 39245.269 |
| mo113 | h | Ayudante de construcción. (mano de obra) | 0.343 | 42327.3 | 14518.264 |
| % | % | Herramientas | 2 % | 1158760.040 | 23175.201 |
|  |  | Costes directos |  |  | 1181935.241 |

Residuos:
- colocación: mt26aac010aa; factor de residuo 0.015
- colocación: mt01arg005a Arena de cantera, para mortero preparado en obra; factor de residuo 0.00501329
- colocación: mt08cem000p Cemento gris en bolsas; factor de residuo 0.0063

## Recursos

**mt26aac010aa** m Cuadradillo de perfil macizo de acero laminado en caliente de 12x12 mm
Datos técnicos: Coste energético 11.108 MJ; Emisión de CO2 0.576 kg; Código LER 17 04 05; Masa del elemento 1.13 kg; Volumen 0.000538 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
