# Sistema de fachada ligera Placotherm V EGRG "PLACO"

- Propiedad del archivo: CYPE INGENIEROS, S.A.
- Formato: FIEBDC-3/2002
- Ámbito geográfico: Paraguay
- Costes indirectos: 3.00 %
- Gastos generales: 13.00 %
- Beneficio industrial: 6.00 %
- IVA: 10.00 %

**FLY040** m² Sistema de fachada ligera Placotherm V EGRG "PLACO", compuesto por estructura metálica de aluminio extruido de montantes verticales de perfiles en T y en L, de 1,8 mm de espesor con una modulación de 600 mm, fijada al soporte base con ménsulas y creando una cámara de aire, sobre la que se atornilla una placa Glasroc H 13 de 12,5 mm de espesor, se coloca pasta de fraguado, Promix Hydro "PLACO" y cinta autoadhesiva de malla de fibra de vidrio "PLACO", para el tratamiento de juntas entre placas, y se aplica como revoque decorativo, una capa de imprimación de fondo y reguladora de la absorción Weber CS y una capa de mortero acrílico Weber.tene Stilo, de 2 a 3 mm de espesor, color Blanco, acabado gota; entre los perfiles y la placa se colocará una lámina flexible impermeable al agua de lluvia y permeable al vapor de agua, Tyvek Estándar, y entre las ménsulas y los perfiles se aislará con panel de lana mineral, Ecovent VN 035, de 60 mm de espesor, revestido por una de sus caras con un velo negro, fijado mecánicamente sobre la hoja interior (no incluida en este precio).
Suministro y montaje de sistema de fachada ligera Placotherm V EGRG "PLACO", con DAU nº 14/090 A, compuesto por estructura metálica de aluminio extruido de montantes verticales de perfiles en T y en L, de 1,8 mm de espesor con una modulación de 600 mm, fijada al soporte base con ménsulas de sustentación y de retención, y creando una cámara de aire de 30 mm de espesor mínimo, sobre la que se atornilla una placa Glasroc H 13 de 12,5 mm de espesor, se coloca pasta de fraguado, Promix Hydro "PLACO" y cinta autoadhesiva de malla de fibra de vidrio "PLACO", para el tratamiento de juntas entre placas, y se aplica como revoque decorativo, una capa de imprimación de fondo y reguladora de la absorción Weber CS, compuesta de aglutinantes orgánicos y pigmentos resistentes a los álcalis y una capa de mortero acrílico Weber.tene Stilo, de 2 a 3 mm de espesor, color Blanco, acabado gota, compuesto de siloxanos, silicatos, resinas en dispersión acuosa, pigmentos orgánicos, fungicidas y aditivos especiales; entre los perfiles y la placa se colocará una lámina flexible impermeable al agua de lluvia y permeable al vapor de agua, Tyvek Estándar, y entre las ménsulas y los perfiles se aislará con panel de lana mineral, Ecovent VN 035, de 60 mm de espesor, revestido por una de sus caras con un velo negro, resistencia térmica 1,75 m²K/W, conductividad térmica 0,035 W/(mK), colocado a tope para evitar puentes térmicos, fijado mecánicamente sobre la hoja interior (no incluida en este precio) y posterior sellado de todas las uniones entre paneles con cinta de sellado de juntas. Incluso parte proporcional de tornillos y fijaciones. Totalmente montado.
Incluye: Replanteo. Fijación de las ménsulas al soporte base. Corte y preparación del aislamiento. Fijación del aislamiento. Fijación de los montantes. Colocación de la impermeabilización. Colocación y atornillado de la placa a la estructura. Tratamiento de juntas. Enrasado y alisado con pasta de juntas. Colocación de la cinta de juntas. Aplicación de la capa de imprimación. Aplicación de la capa de mortero con pistola de proyección.
Criterio de medición de proyecto: Superficie medida según documentación gráfica de Proyecto, sin duplicar esquinas ni encuentros, deduciendo los huecos de superficie mayor de 3 m².
Criterio de medición de obra: Se medirá la superficie realmente ejecutada según especificaciones de Proyecto, sin duplicar esquinas ni encuentros, deduciendo los huecos de superficie mayor de 3 m².

| Código | Ud | Descripción | Rendimiento | Precio | Importe |
|---|---|---|---|---|---|
| mt12ple300a | Ud | Ménsula de sustentación de aluminio extruido de aleación 6063 y tratamiento térmico T-66, con aislamiento de polipropileno de 5 mm de espesor, para rotura de puente térmico, "PLACO", de 65 mm de longitud. (material) | 0.460 | 8.17 | 3.76 |
| mt12ple310a | Ud | Ménsula de retención de aluminio extruido de aleación 6063 y tratamiento térmico T-66, con aislamiento de polipropileno de 5 mm de espesor, para rotura de puente térmico, "PLACO", de 65 mm de longitud. (material) | 1.390 | 6.37 | 8.85 |
| mt12plt100 | Ud | Tarugo de nylon con tornillo de acero galvanizado con cabeza hexagonal, "PLACO", de 10 mm de diámetro y 80 mm de longitud, para fijación de ménsulas. (material) | 2.315 | 1.80 | 4.17 |
| mt16lvi030akhh | m² | Panel de lana mineral, Ecovent VN 035 "ISOVER", de 60 mm de espesor, revestido por una de sus caras con un velo negro, resistencia térmica 1,75 m²K/W, conductividad térmica 0,035 W/(mK). (material) | 1.050 | 9.20 | 9.66 |
| mt16aaa020eb | Ud | Fijación mecánica para paneles aislantes de lana de roca, colocados directamente sobre la superficie soporte. (material) | 4.000 | 0.25 | 1.00 |
| mt16aaa030 | m | Cinta autoadhesiva para sellado de juntas. (material) | 0.440 | 0.37 | 0.16 |
| mt12plp300 | m | Perfil en T de aluminio extruido de aleación 6063 y tratamiento térmico T-66, "PLACO", de 1,8 mm de espesor, suministrado en barras de 6 m de longitud. (material) | 0.830 | 12.74 | 10.57 |
| mt12plp310 | m | Perfil en L de aluminio extruido de aleación 6063 y tratamiento térmico T-66, "PLACO", de 1,8 mm de espesor, suministrado en barras de 6 m de longitud. (material) | 0.830 | 7.77 | 6.45 |
| mt12plt060 | Ud | Tornillo autotaladrante de acero inoxidable para ménsula, "PLACO", con cabeza hexagonal, de 19 mm de longitud. (material) | 4.630 | 1.26 | 5.83 |
| mt28fvp030a | m | Lámina flexible impermeable al agua de lluvia y permeable al vapor de agua, Tyvek Estándar "PLACO", de 1,5 m de ancho, suministrada en rollos de 50 m de longitud. (material) | 1.100 | 3.31 | 3.64 |
| mt12plk010eelbc | m² | Placa de yeso laminado H1 / - 1200 / 2800 / 12,5 / borde afinado, Glasroc H 13 "PLACO", formada por un núcleo de yeso revestido por las dos caras con fibra de vidrio con tratamiento hidrófobo. (material) | 1.050 | 20.93 | 21.98 |
| mt12plq020b | Ud | Tornillo THTPF 32 INOX "PLACO", con cabeza de trompeta, de 32 mm de longitud, para instalación de placas de cemento sobre perfilería. (material) | 20.000 | 0.11 | 2.20 |
| mt12plm015a | kg | Pasta de fraguado, Promix Hydro "PLACO", para el tratamiento de las juntas de las placas de yeso laminado. (material) | 0.300 | 7.96 | 2.39 |
| mt12plj030 | m | Cinta autoadhesiva de malla de fibra de vidrio, "PLACO", para refuerzo de juntas. (material) | 1.000 | 0.08 | 0.08 |
| mt28pcc060ca1a | kg | Imprimación de fondo y reguladora de la absorción Weber CS "WEBER CEMARKSA", color Blanco, compuesta de aglutinantes orgánicos y pigmentos resistentes a los álcalis. (material) | 0.200 | 4.57 | 0.91 |
| mt28mac020faa1a | kg | Revestimiento acrílico Weber.tene Stilo "WEBER CEMARKSA", de 2 a 3 mm de espesor, color Blanco, acabado gota. (material) | 2.000 | 4.30 | 8.60 |
| mo054 | h | Oficial instalador de aislamientos. (mano de obra) | 0.135 | 4.15 | 0.56 |
| mo101 | h | Medio oficial instalador de aislamientos. (mano de obra) | 0.135 | 2.54 | 0.34 |
| mo052 | h | Oficial instalador de sistemas de fachadas prefabricadas. (mano de obra) | 0.763 | 4.15 | 3.17 |
| mo099 | h | Medio oficial instalador de sistemas de fachadas prefabricadas. (mano de obra) | 0.763 | 2.54 | 1.94 |
| % | % | Herramientas | 2 % | 96.26 | 1.93 |
|  |  | Costes directos |  |  | 98.19 |
