# Perforación por vía húmeda en losa de hormigón con capa de compresión y bovedilla

- Propiedad del archivo: CYPE INGENIEROS, S.A.
- Formato: FIEBDC-3/2002
- Ámbito geográfico: Paraguay
- Divisa: PYG
- Costes indirectos: 3.00 %
- Gastos generales: 13.00 %
- Beneficio industrial: 6.00 %
- IVA: 10.00 %

**HPH010** Ud Perforación por vía húmeda en losa de hormigón con capa de compresión y bovedilla, de 300 mm de diámetro, hasta una profundidad máxima de 35 cm, realizada con perforadora con corona diamantada, para el paso de instalaciones.
Perforación por vía húmeda en losa de hormigón con capa de compresión y bovedilla, de 300 mm de diámetro, hasta una profundidad máxima de 35 cm, realizada con perforadora con corona diamantada, para el paso de instalaciones.
Incluye: Replanteo de las zonas a perforar. Perforación con corona diamantada. Fragmentación de los escombros en piezas manejables. Retirada y acopio de escombros. Limpieza de los restos de obra. Carga manual de escombros sobre camión o contenedor.
Criterio de medición de proyecto: Número de unidades previstas, según documentación gráfica de Proyecto.
Criterio de medición de obra: Se medirá el número de unidades realmente ejecutadas según especificaciones de Proyecto.

| Código | Ud | Descripción | Rendimiento | Precio | Importe |
|---|---|---|---|---|---|
| mq05per010 | h | Perforadora con corona diamantada y soporte, por vía húmeda. (maquinaria) | 0.553 | 117396.57 | 64920.30 |
| mo113 | h | Ayudante de construcción. (mano de obra) | 0.640 | 23803.13 | 15234.00 |
| % | % | Herramientas | 2 % | 80154.30 | 1603.09 |
|  |  | Costes directos |  |  | 81757.39 |
