# Tubería de distribución de agua para sistema de calefacción y refrigeración por techo radiante

- Propiedad del archivo: CYPE Ingenieros S.A.
- Formato: FIEBDC-3/2016
- Programa: Generador de precios de la construcción. CYPE Ingenieros, S.A.
- Fecha: 09/04/2024
- Ámbito geográfico: Paraguay
- Divisa: PYG
- Costes indirectos: 3 %
- Gastos generales: 13 %
- Beneficio industrial: 6 %
- IVA: 10 %

## I Instalaciones

### IC Calefacción, refrigeración, climatización y agua caliente sanitaria

#### ICE Emisores por agua para calefacción y refrigeración

**ICE023** m Tubería de distribución de agua para sistema de calefacción y refrigeración por techo radiante.
Tubería principal para sistema de calefacción y refrigeración por techo radiante, formada por tubo de polietileno reticulado (PE-Xa) con barrera de oxígeno y capa de protección de polietileno (PE) modificado, de 20 mm de diámetro exterior y 2 mm de espesor, según ISO 15875-2. Incluso material auxiliar para montaje y sujeción a la obra. Totalmente montada, conexionada y probada.
Incluye: Replanteo del recorrido de la tubería, accesorios y piezas especiales. Colocación y fijación de la tubería, accesorios y piezas especiales.
Criterio de medición de proyecto: Longitud medida según documentación gráfica de Proyecto.
Criterio de medición de obra: Se medirá la longitud realmente ejecutada según especificaciones de Proyecto.

| Código | Ud | Descripción | Rendimiento | Precio | Importe |
|---|---|---|---|---|---|
| mt37tpu012g | m | Tubo de polietileno reticulado (PE-Xa) con barrera de oxígeno y capa de protección de polietileno (PE) modificado, de 20 mm de diámetro exterior y 2 mm de espesor, según ISO 15875-2. (material) | 1 | 30511 | 30511.000 |
| mt37tpu413b | Ud | Material auxiliar para montaje y sujeción a la obra de las tuberías de polietileno reticulado (PE-Xa) con barrera de oxígeno (EVOH), de 20 mm de diámetro exterior. (material) | 1 | 1782 | 1782.000 |
| mo004 | h | Oficial calefactor. (mano de obra) | 0.114 | 68578.53 | 7817.952 |
| mo103 | h | Medio oficial calefactor. (mano de obra) | 0.114 | 42707.99 | 4868.711 |
| % | % | Herramientas | 2 % | 44979.663 | 899.593 |
|  |  | Costes directos |  |  | 45879.256 |

Residuos:
- colocación: mt37tpu012g; factor de residuo 0.0275049

## Recursos

**mt37tpu012g** m Tubo de polietileno reticulado (PE-Xa) con barrera de oxígeno y capa de protección de polietileno (PE) modificado
Datos técnicos: Coste energético 9.979 MJ; Emisión de CO2 0.495 kg; Código LER 17 02 03; Masa del elemento 0.103 kg; Volumen 0.000172 m3
