# Sistema de calefacción y refrigeración por piso radiante, con capa de mortero

- Propiedad del archivo: CYPE Ingenieros S.A.
- Formato: FIEBDC-3/2016
- Programa: Generador de precios de la construcción. CYPE Ingenieros, S.A.
- Fecha: 09/04/2024
- Ámbito geográfico: Paraguay
- Divisa: PYG
- Costes indirectos: 3 %
- Gastos generales: 13 %
- Beneficio industrial: 6 %
- IVA: 10 %

## I Instalaciones

### IC Calefacción, refrigeración, climatización y agua caliente sanitaria

#### ICE Emisores por agua para calefacción y refrigeración

**ICE106** m² Sistema de calefacción y refrigeración por piso radiante, con capa de mortero.
Sistema de calefacción por piso radiante, compuesto por film de polietileno, banda de espuma de polietileno (PE), de 150x10 mm, panel portatubos aislante de poliestireno expandido (EPS), de 30 kg/m³ de densidad, de 1450x850 mm y 13 mm de espesor, tubo de polietileno reticulado (PE-Xa) con barrera de oxígeno y capa de protección de polietileno (PE) modificado, de 16 mm de diámetro exterior y 2 mm de espesor, y mortero autonivelante, con resistencia a compresión de 20 N/mm², resistencia a flexión de 4 N/mm², de 50 mm de espesor. Totalmente montado, conexionado y probado.
Incluye: Preparación y limpieza de la superficie de apoyo. Replanteo de la instalación. Extendido del film de polietileno. Fijación del zócalo perimetral. Colocación de los paneles. Replanteo de la tubería. Colocación y fijación de las tuberías. Vaciado y extendido de la capa de mortero autonivelante.
Criterio de medición de proyecto: Superficie útil, medida según documentación gráfica de Proyecto.
Criterio de medición de obra: Se medirá la superficie realmente ejecutada según especificaciones de Proyecto.

| Código | Ud | Descripción | Rendimiento | Precio | Importe |
|---|---|---|---|---|---|
| mt17peu010a | m² | Film de polietileno. (material) | 1 | 16560 | 16560.000 |
| mt17epu021a | m | Banda de espuma de polietileno (PE), de 150x10 mm, con tiras autoadhesivas. (material) | 0.6 | 32619 | 19571.400 |
| mt17epu010a | m² | Panel portatubos aislante de poliestireno expandido (EPS), de 30 kg/m³ de densidad, de 1450x850 mm y 13 mm de espesor, paso del tubo múltiplo de 5 cm, válido para tubo de 16 y 17 mm de diámetro, con unión entre paneles mediante superposición para evitar puentes térmicos y filtraciones de mortero. (material) | 1 | 196518 | 196518.000 |
| mt37tpu012a | m | Tubo de polietileno reticulado (PE-Xa) con barrera de oxígeno y capa de protección de polietileno (PE) modificado, de 16 mm de diámetro exterior y 2 mm de espesor, según ISO 15875-2. (material) | 5 | 30511 | 152555.000 |
| mt09mal020a | m³ | Mortero autonivelante, con resistencia a compresión de 20 N/mm², resistencia a flexión de 4 N/mm², a base de sulfato cálcico, para espesores de 2,5 a 7,0 cm, usado en nivelación de pisos. (material) | 0.05 | 1330078 | 66503.900 |
| mt08aaa010a | m³ | Agua. (material) | 0.004 | 9226 | 36.904 |
| mq06pym020 | h | Mezcladora-bombeadora para morteros autonivelantes. (maquinaria) | 0.05 | 61486 | 3074.300 |
| mo004 | h | Oficial calefactor. (mano de obra) | 0.767 | 68578.53 | 52599.733 |
| mo103 | h | Medio oficial calefactor. (mano de obra) | 0.767 | 42707.99 | 32757.028 |
| mo031 | h | Oficial colocador de mortero autonivelante. (mano de obra) | 0.057 | 66739.25 | 3804.137 |
| mo069 | h | Medio oficial colocador de mortero autonivelante. (mano de obra) | 0.057 | 42789.48 | 2439.000 |
| % | % | Herramientas | 2 % | 546419.402 | 10928.388 |
|  |  | Costes directos |  |  | 557347.790 |

Residuos:
- colocación: mt17peu010a Film de polietileno; factor de residuo 0.06
- colocación: mt17epu021a Banda de espuma de polietileno (PE), de 150x10 mm, con tiras autoadhesivas; factor de residuo 0.0597238
- colocación: mt17epu010a; factor de residuo 0.0239997
- colocación: mt37tpu012a; factor de residuo 0.0275
- colocación: mt09mal020a; factor de residuo 0.0036

## Recursos

**mt17peu010a** m² Film de polietileno
Datos técnicos: Coste energético 28.363 MJ; Emisión de CO2 1.039 kg; Código LER 17 06 04; Masa del elemento 0.19 kg; Volumen 0.000317 m3
Residuos:
- embalaje: re170203 Plástico. (componente de residuo); rendimiento 0.024 kg; Código LER 17 02 03; Masa del elemento 1 kg; Volumen 0.001667 m3

**mt17epu021a** m Banda de espuma de polietileno (PE), de 150x10 mm, con tiras autoadhesivas
Datos técnicos: Coste energético 14.504 MJ; Emisión de CO2 0.516 kg; Código LER 17 06 04; Masa del elemento 0.105 kg; Volumen 0.000175 m3
Residuos:
- embalaje: re170203 Plástico; rendimiento 0.001 kg

**mt17epu010a** m² Panel portatubos aislante de poliestireno expandido (EPS)
Datos técnicos: Coste energético 34.695 MJ; Emisión de CO2 1.236 kg; Código LER 17 06 04; Masa del elemento 0.341463 kg; Volumen 0.000569 m3
Residuos:
- embalaje: re170203 Plástico; rendimiento 0.034 kg

**mt37tpu012a** m Tubo de polietileno reticulado (PE-Xa) con barrera de oxígeno y capa de protección de polietileno (PE) modificado
Datos técnicos: Coste energético 7.363 MJ; Emisión de CO2 0.366 kg; Código LER 17 02 03; Masa del elemento 0.076 kg; Volumen 0.000127 m3

**mt09mal020a** m³ Mortero autonivelante
Datos técnicos: Coste energético 1365.000 MJ; Emisión de CO2 105.000 kg; Código LER 17 01 01; Masa del elemento 2100 kg; Volumen 1.4 m3

**mt08aaa010a** m³ Agua
Datos técnicos: Coste energético 60.000 MJ; Emisión de CO2 30.000 kg
