# Grupo de impulsión para colector, con central premontada

- Propiedad del archivo: CYPE Ingenieros S.A.
- Formato: FIEBDC-3/2016
- Programa: Generador de precios de la construcción. CYPE Ingenieros, S.A.
- Fecha: 09/04/2024
- Ámbito geográfico: Paraguay
- Divisa: PYG
- Costes indirectos: 3 %
- Gastos generales: 13 %
- Beneficio industrial: 6 %
- IVA: 10 %

## I Instalaciones

### IC Calefacción, refrigeración, climatización y agua caliente sanitaria

#### ICE Emisores por agua para calefacción y refrigeración

**ICE161** Ud Grupo de impulsión para colector, con central premontada.
Grupo de impulsión para control de la bomba de circulación en instalaciones de calefacción, con central, instalación en colector, válido para instalación de piso radiante de hasta 10 kW, formado por central con sonda de temperatura exterior y sondas de temperatura de impulsión y retorno, circulador Wilo Yonos RS 15/6, termostato digital con sonda de humedad, válvula de 3 vías y actuador para válvula mezcladora de 3 vías, con alimentación a 230 V. Totalmente montado, conexionado y probado.
Incluye: Colocación y fijación del grupo de impulsión al colector. Conexionado eléctrico de la central y de la bomba de circulación.
Criterio de medición de proyecto: Número de unidades previstas, según documentación gráfica de Proyecto.
Criterio de medición de obra: Se medirá el número de unidades realmente ejecutadas según especificaciones de Proyecto.

| Código | Ud | Descripción | Rendimiento | Precio | Importe |
|---|---|---|---|---|---|
| mt38gpu020a | Ud | Grupo de impulsión para control de la bomba de circulación en instalaciones de calefacción, con central, instalación en colector, válido para instalación de piso radiante de hasta 10 kW, formado por central con sonda de temperatura exterior y sondas de temperatura de impulsión y retorno, circulador Wilo Yonos RS 15/6, termostato digital con sonda de humedad, válvula de 3 vías y actuador para válvula mezcladora de 3 vías, con alimentación a 230 V. (material) | 1 | 27442747 | 27442747.000 |
| mo004 | h | Oficial calefactor. (mano de obra) | 0.572 | 68578.53 | 39226.919 |
| mo103 | h | Medio oficial calefactor. (mano de obra) | 0.572 | 42707.99 | 24428.970 |
| % | % | Herramientas | 2 % | 27506402.889 | 550128.058 |
|  |  | Costes directos |  |  | 28056530.947 |

## Recursos

**mt38gpu020a** Ud Grupo de impulsión para control de la bomba de circulación en instalaciones de calefacción
Datos técnicos: Coste energético 0.880 MJ; Emisión de CO2 1.386 kg
Residuos:
- embalaje: re150101 Envases de papel y cartón. (componente de residuo); rendimiento 1.63 kg; Código LER 15 01 01; Masa del elemento 1 kg; Volumen 0.001333 m3
