# Emisor eléctrico para sistema de calefacción por techo radiante, con cielorraso registrable

- Propiedad del archivo: CYPE Ingenieros S.A.
- Formato: FIEBDC-3/2016
- Programa: Generador de precios de la construcción. CYPE Ingenieros, S.A.
- Fecha: 09/04/2024
- Ámbito geográfico: Paraguay
- Divisa: PYG
- Costes indirectos: 3 %
- Gastos generales: 13 %
- Beneficio industrial: 6 %
- IVA: 10 %

## I Instalaciones

### IC Calefacción, refrigeración, climatización y agua caliente sanitaria

#### ICM Emisores eléctricos para calefacción

**ICM051** Ud Emisor eléctrico para sistema de calefacción por techo radiante, con cielorraso registrable.
Panel radiante eléctrico, con placa Prima Armstrong, borde para perfilería vista y aislamiento de fibra de vidrio de 29,7 kg/m³, para sistema de calefacción por techo radiante, con cielorraso registrable, potencia 150 W, dimensiones 1200x600x55 mm, con generación de radiación infrarroja por film radiante y alimentación monofásica a 230 V, peso 3,6 kg.
Incluye: Colocación del emisor. Conexionado y comprobación de su correcto funcionamiento.
Criterio de medición de proyecto: Número de unidades previstas, según documentación gráfica de Proyecto.
Criterio de medición de obra: Se medirá el número de unidades realmente ejecutadas según especificaciones de Proyecto.

| Código | Ud | Descripción | Rendimiento | Precio | Importe |
|---|---|---|---|---|---|
| mt38ilo120aht | Ud | Panel radiante eléctrico, con placa Prima Armstrong, borde para perfilería vista y aislamiento de fibra de vidrio de 29,7 kg/m³, para sistema de calefacción por techo radiante, con cielorraso registrable, potencia 150 W, dimensiones 1200x600x55 mm, con generación de radiación infrarroja por film radiante y alimentación monofásica a 230 V, peso 3,6 kg. (material) | 1 | 687511 | 687511.000 |
| mo004 | h | Oficial calefactor. (mano de obra) | 0.105 | 68578.53 | 7200.746 |
| mo103 | h | Medio oficial calefactor. (mano de obra) | 0.064 | 42707.99 | 2733.311 |
| % | % | Herramientas | 2 % | 697445.057 | 13948.901 |
|  |  | Costes directos |  |  | 711393.958 |
