# Equipo de aire acondicionado con unidad interior de techo con descarga directa, sistema aire-aire split 1x1

- Propiedad del archivo: CYPE Ingenieros S.A.
- Formato: FIEBDC-3/2016
- Programa: Generador de precios de la construcción. CYPE Ingenieros, S.A.
- Fecha: 09/04/2024
- Ámbito geográfico: Paraguay
- Divisa: PYG
- Costes indirectos: 3 %
- Gastos generales: 13 %
- Beneficio industrial: 6 %
- IVA: 10 %

## I Instalaciones

### IC Calefacción, refrigeración, climatización y agua caliente sanitaria

#### ICN Unidades autónomas de climatización

**ICN035** Ud Equipo de aire acondicionado con unidad interior de techo con descarga directa, sistema aire-aire split 1x1.
Equipo de aire acondicionado, sistema aire-aire split 1x1, para gas R-32, bomba de calor, alimentación monofásica (230V/50Hz), potencia frigorífica nominal 4 kW (temperatura de bulbo seco en el interior 27°C, temperatura de bulbo húmedo en el interior 19°C, temperatura de bulbo seco en el exterior 35°C, temperatura de bulbo húmedo en el exterior 24°C), potencia calorífica nominal 4,5 kW (temperatura de bulbo seco en el interior 20°C, temperatura de bulbo húmedo en el exterior 6°C), SEER 6,5 (clase A++), SCOP 4,1 (clase A+), EER 3,92 (clase A), COP 4,09 (clase A), formado por una unidad interior de techo con descarga directa, de 210x1070x690 mm, nivel sonoro (velocidad baja) 31 dBA, caudal de aire (velocidad ultra alta) 780 m³/h, con filtro, sistema de inclinación de seis posiciones del álabe y control inalámbrico, y una unidad exterior, de 640x800x290 mm, nivel sonoro 50 dBA y caudal de aire 2160 m³/h, con control de condensación. Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42mhi050aba | Ud | Equipo de aire acondicionado, sistema aire-aire split 1x1, para gas R-32, bomba de calor, alimentación monofásica (230V/50Hz), potencia frigorífica nominal 4 kW (temperatura de bulbo seco en el interior 27°C, temperatura de bulbo húmedo en el interior 19°C, temperatura de bulbo seco en el exterior 35°C, temperatura de bulbo húmedo en el exterior 24°C), potencia calorífica nominal 4,5 kW (temperatura de bulbo seco en el interior 20°C, temperatura de bulbo húmedo en el exterior 6°C), SEER 6,5 (clase A++), SCOP 4,1 (clase A+), EER 3,92 (clase A), COP 4,09 (clase A), formado por una unidad interior de techo con descarga directa, de 210x1070x690 mm, nivel sonoro (velocidad baja) 31 dBA, caudal de aire (velocidad ultra alta) 780 m³/h, con filtro, sistema de inclinación de seis posiciones del álabe y control inalámbrico, y una unidad exterior, de 640x800x290 mm, nivel sonoro 50 dBA y caudal de aire 2160 m³/h, con control de condensación. (material) | 1 | 18206508 | 18206508.000 |
| mt42www085 | Ud | Kit de soportes de pared, formado por juego de escuadras de 50x45 cm y cuatro amortiguadores de caucho, con sus tarugos, tornillos, tuercas y arandelas correspondientes. (material) | 1 | 194557 | 194557.000 |
| mo005 | h | Oficial instalador de aire acondicionado. (mano de obra) | 2.289 | 68578.53 | 156976.255 |
| mo104 | h | Medio oficial instalador de aire acondicionado. (mano de obra) | 2.289 | 42707.99 | 97758.589 |
| % | % | Herramientas | 2 % | 18655799.844 | 373115.997 |
|  |  | Costes directos |  |  | 19028915.841 |
