# Ducto concéntrico de doble pared, con pared interior de polipropileno y pared exterior metálica

- Propiedad del archivo: CYPE Ingenieros S.A.
- Formato: FIEBDC-3/2016
- Programa: Generador de precios de la construcción. CYPE Ingenieros, S.A.
- Fecha: 09/04/2024
- Ámbito geográfico: Paraguay
- Divisa: PYG
- Costes indirectos: 3 %
- Gastos generales: 13 %
- Beneficio industrial: 6 %
- IVA: 10 %

## I Instalaciones

### IC Calefacción, refrigeración, climatización y agua caliente sanitaria

#### ICO Sistemas de evacuación de los productos de la combustión

**ICO160** m Ducto concéntrico de doble pared, con pared interior de polipropileno y pared exterior metálica.
Ducto para evacuación de los productos de la combustión y admisión de aire comburente, formado por tubo de doble pared con junta de estanqueidad, de 60/100 mm de diámetro, compuesto por pared interior de polipropileno color blanco y pared exterior metálica acabado lacado color blanco, con junta de estanqueidad de EPDM, propagación retardada de la llama Euroclase C de reacción al fuego, temperatura máxima de 120°C, presión de trabajo de hasta 200 Pa. Incluso accesorios, piezas especiales, módulos finales y material auxiliar para montaje y sujeción a la obra.
Incluye: Replanteo. Presentación de tubos, accesorios, piezas especiales y módulos finales. Fijación del material auxiliar para montaje y sujeción a la obra. Montaje. Conexionado y comprobación de su correcto funcionamiento.
Criterio de medición de proyecto: Longitud medida desde el arranque del ducto hasta la parte superior del módulo final, según documentación gráfica de Proyecto.
Criterio de medición de obra: Se medirá, desde el arranque del ducto hasta la parte superior del módulo final, la longitud realmente ejecutada según especificaciones de Proyecto.

| Código | Ud | Descripción | Rendimiento | Precio | Importe |
|---|---|---|---|---|---|
| mt20din111a | Ud | Material auxiliar para montaje y sujeción a la obra de los tubos de doble pared con junta de estanqueidad, de 60/100 mm de diámetro. (material) | 1 | 22035 | 22035.000 |
| mt20din110am | m | Tubo de doble pared con junta de estanqueidad, de 60/100 mm de diámetro, compuesto por pared interior de polipropileno color blanco y pared exterior metálica acabado lacado color blanco, con junta de estanqueidad de EPDM, propagación retardada de la llama Euroclase C de reacción al fuego, temperatura máxima de 120°C, presión de trabajo de hasta 200 Pa, con el precio incrementado el 60% en concepto de accesorios, piezas especiales y módulos finales. (material) | 1 | 587609 | 587609.000 |
| mo004 | h | Oficial calefactor. (mano de obra) | 0.343 | 68578.53 | 23522.436 |
| mo103 | h | Medio oficial calefactor. (mano de obra) | 0.343 | 42707.99 | 14648.841 |
| % | % | Herramientas | 2 % | 647815.277 | 12956.306 |
|  |  | Costes directos |  |  | 660771.583 |

Residuos:
- colocación: mt20din110am; factor de residuo 0.0198617

## Recursos

**mt20din110am** m Tubo de doble pared con junta de estanqueidad
Datos técnicos: Coste energético 157.453 MJ; Emisión de CO2 9.657 kg; Código LER 17 02 03; Masa del elemento 1.49 kg; Volumen 0.002483 m3
