# Control para climatizador evaporativo

- Propiedad del archivo: CYPE Ingenieros S.A.
- Formato: FIEBDC-3/2016
- Programa: Generador de precios de la construcción. CYPE Ingenieros, S.A.
- Fecha: 09/04/2024
- Ámbito geográfico: Paraguay
- Divisa: PYG
- Costes indirectos: 3 %
- Gastos generales: 13 %
- Beneficio industrial: 6 %
- IVA: 10 %

## I Instalaciones

### IC Calefacción, refrigeración, climatización y agua caliente sanitaria

#### ICP Bioclimatización

**ICP020** Ud Control para climatizador evaporativo.
Sistema de control, para uno o varios climatizadores evaporativos, formado por mando digital de control, de pared, con control de la humedad y la temperatura mediante 3 programas configurables, comunicación mediante protocolo Modbus de hasta 41 climatizadores evaporativos gobernados por un mismo mando, con sensor de humedad y temperatura, para instalación en interior. Totalmente montado, conexionado y probado.
Incluye: Replanteo. Colocación y fijación de los elementos. Conexionado.
Criterio de medición de proyecto: Número de unidades previstas, según documentación gráfica de Proyecto.
Criterio de medición de obra: Se medirá el número de unidades realmente ejecutadas según especificaciones de Proyecto.

| Código | Ud | Descripción | Rendimiento | Precio | Importe |
|---|---|---|---|---|---|
| mt42ter020a | Ud | Mando digital de control, de pared, con control de la humedad y la temperatura mediante 3 programas configurables, comunicación mediante protocolo Modbus de hasta 41 climatizadores evaporativos gobernados por un mismo mando, con sistema pre-cooling antes del arranque para evitar introducir aire caliente, secado de filtros previo a la detención, programación diaria y semanal de hasta 8 eventos, identificación de fallos y origen de éstos y conexión a sensor externo de temperatura y humedad. (material) | 1 | 2709899 | 2709899.000 |
| mt42ter021a | Ud | Sensor de humedad y temperatura, para instalación en interior, para conexión a mando digital para control a distancia de climatizador evaporativo y comunicación mediante protocolo Modbus, alimentación a 12 V. (material) | 1 | 3151512 | 3151512.000 |
| mo005 | h | Oficial instalador de aire acondicionado. (mano de obra) | 0.343 | 68578.53 | 23522.436 |
| mo104 | h | Medio oficial instalador de aire acondicionado. (mano de obra) | 0.343 | 42707.99 | 14648.841 |
| % | % | Herramientas | 2 % | 5899582.277 | 117991.646 |
|  |  | Costes directos |  |  | 6017573.923 |

## Recursos

**mt42ter020a** Ud Mando digital de control
Datos técnicos: Coste energético 22.436 MJ; Emisión de CO2 1.721 kg
Residuos:
- embalaje: re150101 Envases de papel y cartón. (componente de residuo); rendimiento 0.086 kg; Código LER 15 01 01; Masa del elemento 1 kg; Volumen 0.001333 m3

**mt42ter021a** Ud Sensor de humedad y temperatura
Datos técnicos: Coste energético 11.241 MJ; Emisión de CO2 0.897 kg
Residuos:
- embalaje: re150101 Envases de papel y cartón; rendimiento 0.086 kg
