# Sistema repartidor de silo para biomasa, de techo

- Propiedad del archivo: CYPE Ingenieros S.A.
- Formato: FIEBDC-3/2016
- Programa: Generador de precios de la construcción. CYPE Ingenieros, S.A.
- Fecha: 09/04/2024
- Ámbito geográfico: Paraguay
- Divisa: PYG
- Costes indirectos: 3 %
- Gastos generales: 13 %
- Beneficio industrial: 6 %
- IVA: 10 %

## I Instalaciones

### IC Calefacción, refrigeración, climatización y agua caliente sanitaria

#### ICQ Calderas de biomasa

**ICQ055** Ud Sistema repartidor de silo para biomasa, de techo.
Sistema repartidor de silo para combustible de biomasa, de techo, formado por 3 transportadores helicoidales sinfín, de 7 m de longitud cada uno, formados por tornillo sinfín de 300 mm de diámetro y jaula metálica, y 50 m de perfiles en I para apoyo de repartidores helicoidales sinfín. Totalmente montado, conexionado y probado.
Incluye: Replanteo. Nivelación, colocación y fijación de los componentes del sistema. Conexión a la red eléctrica.
Criterio de medición de proyecto: Número de unidades previstas, según documentación gráfica de Proyecto.
Criterio de medición de obra: Se medirá el número de unidades realmente ejecutadas según especificaciones de Proyecto.

| Código | Ud | Descripción | Rendimiento | Precio | Importe |
|---|---|---|---|---|---|
| mt38cbh202a | Ud | Kit básico para accionamiento del repartidor helicoidal sinfín, con motor de 5,5 kW. (material) | 3 | 23867186 | 71601558.000 |
| mt38cbh205a | Ud | Repartidor helicoidal sinfín de 1 m de longitud, formado por tornillo sinfín de 300 mm de diámetro y jaula metálica. (material) | 3 | 5319432 | 15958296.000 |
| mt38cbh205b | Ud | Repartidor helicoidal sinfín de 2 m de longitud, formado por tornillo sinfín de 300 mm de diámetro y jaula metálica. (material) | 9 | 8270211 | 74431899.000 |
| mt38cbh206a | m | Perfil en I para apoyo de repartidores helicoidales sinfín. (material) | 50 | 1314803 | 65740150.000 |
| mt38cbh207a | Ud | Conjunto de 2 escuadras metálicas de soporte para perfil en I. (material) | 10 | 802933 | 8029330.000 |
| mo003 | h | Oficial electricista. (mano de obra) | 34.513 | 68578.53 | 2366850.806 |
| mo102 | h | Medio oficial electricista. (mano de obra) | 34.513 | 42707.99 | 1473980.859 |
| % | % | Herramientas | 2 % | 239602064.665 | 4792041.293 |
|  |  | Costes directos |  |  | 244394105.958 |
