# Ducto oblongo

- Propiedad del archivo: CYPE Ingenieros S.A.
- Formato: FIEBDC-3/2016
- Programa: Generador de precios de la construcción. CYPE Ingenieros, S.A.
- Fecha: 09/04/2024
- Ámbito geográfico: Paraguay
- Divisa: PYG
- Costes indirectos: 3 %
- Gastos generales: 13 %
- Beneficio industrial: 6 %
- IVA: 10 %

## I Instalaciones

### IC Calefacción, refrigeración, climatización y agua caliente sanitaria

#### ICR Sistemas de conducción de aire

**ICR018** m Ducto oblongo.
Ducto oblongo de pared simple helicoidal de acero galvanizado, de 325x130 mm y 0,6 mm de espesor, suministrado en tramos de 3 m, para instalaciones de ventilación y climatización. Incluso accesorios de montaje y elementos de fijación.
Incluye: Replanteo del recorrido de los ductos. Marcado y posterior anclaje de los soportes de los ductos. Montaje y fijación de ductos. Comprobación de su correcto funcionamiento.
Criterio de medición de proyecto: Longitud proyectada, según documentación gráfica de Proyecto, medida entre los ejes de los elementos o de los puntos a conectar, descontando las piezas especiales.
Criterio de medición de obra: Se medirá la longitud realmente ejecutada según especificaciones de Proyecto.

| Código | Ud | Descripción | Rendimiento | Precio | Importe |
|---|---|---|---|---|---|
| mt42coa100da | m | Ducto oblongo de pared simple helicoidal de acero galvanizado, de 325x130 mm y 0,6 mm de espesor, suministrado en tramos de 3 m, para instalaciones de ventilación y climatización. (material) | 1.05 | 395414 | 415184.700 |
| mt42coa190d | Ud | Repercusión, por m, de material auxiliar para fijación de ductos oblongos de aire de 325x130 mm en instalaciones de ventilación y climatización. (material) | 1 | 48917 | 48917.000 |
| mo013 | h | Oficial instalador de ductos de chapa metálica. (mano de obra) | 0.057 | 68578.53 | 3908.976 |
| mo084 | h | Medio oficial instalador de ductos de chapa metálica. (mano de obra) | 0.057 | 42789.48 | 2439.000 |
| % | % | Herramientas | 2 % | 470449.676 | 9408.994 |
|  |  | Costes directos |  |  | 479858.670 |

Residuos:
- colocación: mt42coa100da; factor de residuo 0.0305996

## Recursos

**mt42coa100da** m Ducto oblongo de pared simple helicoidal de acero galvanizado
Datos técnicos: Coste energético 22.899 MJ; Emisión de CO2 1.086 kg; Código LER 17 04 05; Masa del elemento 2.143 kg; Volumen 0.00102 m3
Residuos:
- embalaje: re170201 Madera. (componente de residuo); rendimiento 0.011 kg; Código LER 17 02 01; Masa del elemento 1 kg; Volumen 0.000909 m3
- embalaje: re170203 Plástico. (componente de residuo); rendimiento 0.003 kg; Código LER 17 02 03; Masa del elemento 1 kg; Volumen 0.001667 m3
