# Ducto de chapa galvanizada

- Propiedad del archivo: CYPE Ingenieros S.A.
- Formato: FIEBDC-3/2016
- Programa: Generador de precios de la construcción. CYPE Ingenieros, S.A.
- Fecha: 09/11/2024
- Ámbito geográfico: Paraguay
- Divisa: PYG
- Costes indirectos: 3 %
- Gastos generales: 13 %
- Beneficio industrial: 6 %
- IVA: 10 %

## I Instalaciones

### IC Calefacción, refrigeración, climatización y agua caliente sanitaria

#### ICR Sistemas de conducción de aire

**ICR020** m² Ducto de chapa galvanizada.
Red de ductos de distribución de aire para climatización, constituida por ductos de chapa galvanizada de 0,6 mm de espesor, con clasificación de resistencia al fuego E600/120 y juntas transversales con brida tipo Metu y sellada con masilla resistente a altas temperaturas. Incluso embocaduras, ramales 45° simples, accesorios de montaje, elementos de fijación y piezas especiales.
Incluye: Replanteo del recorrido de los ductos. Marcado y posterior anclaje de los soportes de los ductos. Montaje y fijación de ductos. Comprobación de su correcto funcionamiento.
Criterio de medición de proyecto: Superficie proyectada, según documentación gráfica de Proyecto, calculada como producto del perímetro por la longitud del tramo, medida entre los ejes de los elementos o de los puntos a conectar, sin descontar las piezas especiales.
Criterio de medición de obra: Se medirá la superficie realmente ejecutada según especificaciones de Proyecto.

| Código | Ud | Descripción | Rendimiento | Precio | Importe |
|---|---|---|---|---|---|
| mt42con115l | Ud | Repercusión, por m², de material auxiliar para fijación a la obra de ductos autoportantes para la distribución de aire en ventilación y climatización. (material) | 1 | 18793 | 18793.000 |
| mt42con110l | m² | Chapa galvanizada de 0,6 mm de espesor, con clasificación de resistencia al fuego E600/120 y juntas transversales con brida tipo Metu y sellada con masilla resistente a altas temperaturas, para la formación de ductos autoportantes para la distribución de aire en ventilación y climatización. (material) | 1.05 | 125287 | 131551.350 |
| mo013 | h | Oficial instalador de ductos de chapa metálica. (mano de obra) | 0.515 | 70501.64 | 36308.345 |
| mo084 | h | Medio oficial instalador de ductos de chapa metálica. (mano de obra) | 0.515 | 43989.11 | 22654.392 |
| % | % | Herramientas | 2 % | 209307.087 | 4186.142 |
|  |  | Costes directos |  |  | 213493.229 |

Residuos:
- colocación: mt42con110l; factor de residuo 0.0160137

## Recursos

**mt42con110l** m² Chapa galvanizada de 0,6 mm de espesor
Datos técnicos: Coste energético 48.273 MJ; Emisión de CO2 2.499 kg; Código LER 17 04 05; Masa del elemento 4.68 kg; Volumen 0.002229 m3
Residuos:
- embalaje: re170203 Plástico. (componente de residuo); rendimiento 0.023 kg; Código LER 17 02 03; Masa del elemento 1 kg; Volumen 0.001667 m3
