# Recuperador de calor y humedad aire-aire. Instalación en techo

- Propiedad del archivo: CYPE Ingenieros S.A.
- Formato: FIEBDC-3/2016
- Programa: Generador de precios de la construcción. CYPE Ingenieros, S.A.
- Fecha: 29/09/2023
- Ámbito geográfico: Paraguay
- Divisa: PYG
- Costes indirectos: 3 %
- Gastos generales: 13 %
- Beneficio industrial: 6 %
- IVA: 10 %

## I Instalaciones

### IC Calefacción, refrigeración, climatización y agua caliente sanitaria

#### ICR Sistemas de conducción de aire

**ICR115** Ud Recuperador de calor y humedad aire-aire. Instalación en techo.
Recuperador entálpico aire-aire, modelo, para montaje horizontal, de dimensiones 810x1189x1189 mm, peso 143 kg, caudal de aire a velocidad máxima 2000 m³/h, consumo eléctrico de los ventiladores 1154 W con alimentación monofásica a 230 V, presión estática a velocidad máxima/mínima: 143/116 Pa, presión sonora a velocidad máxima/mínima a 1,5 m: 42,5/41 dBA, eficiencia térmica a velocidad máxima/mínima: 73,5/77,5%, diámetro de los ductos 250 mm, conectable a una red TCC-Link, con cambio de modo automático de operación de recuperación a free-cooling o viceversa y configuración desde el mando a distancia del caudal y presión de aire, rearme automático y alarma de filtros sucios. Instalación en techo.
Incluye: Replanteo. Colocación y fijación. Conexionado y comprobación de su correcto funcionamiento.
Criterio de medición de proyecto: Número de unidades previstas, según documentación gráfica de Proyecto.
Criterio de medición de obra: Se medirá el número de unidades realmente ejecutadas según especificaciones de Proyecto.

| Código | Ud | Descripción | Rendimiento | Precio | Importe |
|---|---|---|---|---|---|
| mt42tsb305i | Ud | Recuperador entálpico aire-aire, modelo, para montaje horizontal, de dimensiones 810x1189x1189 mm, peso 143 kg, caudal de aire a velocidad máxima 2000 m³/h, consumo eléctrico de los ventiladores 1154 W con alimentación monofásica a 230 V, presión estática a velocidad máxima/mínima: 143/116 Pa, presión sonora a velocidad máxima/mínima a 1,5 m: 42,5/41 dBA, eficiencia térmica a velocidad máxima/mínima: 73,5/77,5%, diámetro de los ductos 250 mm, conectable a una red TCC-Link, con cambio de modo automático de operación de recuperación a free-cooling o viceversa y configuración desde el mando a distancia del caudal y presión de aire, rearme automático y alarma de filtros sucios. (material) | 1 | 62009343 | 62009343.000 |
| mo005 | h | Oficial instalador de aire acondicionado. (mano de obra) | 1.831 | 58343.92 | 106827.718 |
| mo104 | h | Medio oficial instalador de aire acondicionado. (mano de obra) | 1.831 | 36339.03 | 66536.764 |
| % | % | Herramientas | 2 % | 62182707.482 | 1243654.150 |
|  |  | Costes directos |  |  | 63426361.632 |

## Recursos

**mt42tsb305i** Ud Recuperador entálpico aire-aire
Datos técnicos: Coste energético 7540.189 MJ; Emisión de CO2 255.933 kg
Residuos:
- embalaje: re150101 Envases de papel y cartón. (componente de residuo); rendimiento 2.143 kg; Código LER 15 01 01; Masa del elemento 1 kg; Volumen 0.001333 m3
