# Conjunto de regulación

- Propiedad del archivo: CYPE Ingenieros S.A.
- Formato: FIEBDC-3/2016
- Programa: Generador de precios de la construcción. CYPE Ingenieros, S.A.
- Fecha: 09/04/2024
- Ámbito geográfico: Paraguay
- Divisa: PYG
- Costes indirectos: 3 %
- Gastos generales: 13 %
- Beneficio industrial: 6 %
- IVA: 10 %

## I Instalaciones

### IG Gases combustibles

#### IGA Acometidas

**IGA030** Ud Conjunto de regulación.
Conjunto de regulación con armario, de caudal nominal 4 kg/h, compuesto de: toma de presión a la entrada de 0,4 a 5 bar, válvula portamanómetro, manómetro, llave de entrada para cobre de 20/22 mm de diámetro, filtro, regulador para una presión de salida de 150 mbar con válvula de seguridad por exceso de presión incorporada situado a la entrada del medidor G-4 (no incluido en este precio) y armario de poliéster de fibra de vidrio autoextinguible de 485x350x195 mm, para instalación receptora con medidor tipo G-4. Incluso elementos de fijación y vaina de PVC. Totalmente montado, conexionado y probado.
Incluye: Colocación y fijación del armario. Colocación de tubos y piezas especiales. Colocación y fijación de elementos de regulación y seguridad. Conexionado.
Criterio de medición de proyecto: Número de unidades previstas, según documentación gráfica de Proyecto.
Criterio de medición de obra: Se medirá el número de unidades realmente ejecutadas según especificaciones de Proyecto.

| Código | Ud | Descripción | Rendimiento | Precio | Importe |
|---|---|---|---|---|---|
| mt43reg110a | Ud | Conjunto de regulación con armario, de caudal nominal 4 kg/h, compuesto de: toma de presión a la entrada de 0,4 a 5 bar, válvula portamanómetro, manómetro, llave de entrada para cobre de 20/22 mm de diámetro, filtro, regulador para una presión de salida de 150 mbar con válvula de seguridad por exceso de presión incorporada situado a la entrada del medidor G-4 (no incluido en este precio) y armario de poliéster de fibra de vidrio autoextinguible de 485x350x195 mm. (material) | 1 | 1852923 | 1852923.000 |
| mt43www010 | Ud | Material auxiliar para instalaciones de gas. (material) | 1 | 14412 | 14412.000 |
| mq06hor010 | h | Hormigonera eléctrica con una capacidad de amasado de 160 l. (maquinaria) | 0.005 | 19436 | 97.180 |
| mo010 | h | Oficial instalador de gas. (mano de obra) | 4.577 | 68578.53 | 313883.932 |
| mo109 | h | Medio oficial instalador de gas. (mano de obra) | 2.289 | 42707.99 | 97758.589 |
| % | % | Herramientas | 2 % | 2279074.701 | 45581.494 |
|  |  | Costes directos |  |  | 2324656.195 |

## Recursos

**mt43reg110a** Ud Conjunto de regulación con armario
Datos técnicos: Coste energético 0.964 MJ; Emisión de CO2 1.518 kg
Residuos:
- embalaje: re150101 Envases de papel y cartón. (componente de residuo); rendimiento 1.786 kg; Código LER 15 01 01; Masa del elemento 1 kg; Volumen 0.001333 m3
