# Tallo normalizado para acometida de gas

- Propiedad del archivo: CYPE Ingenieros S.A.
- Formato: FIEBDC-3/2016
- Programa: Generador de precios de la construcción. CYPE Ingenieros, S.A.
- Fecha: 09/04/2024
- Ámbito geográfico: Paraguay
- Divisa: PYG
- Costes indirectos: 3 %
- Gastos generales: 13 %
- Beneficio industrial: 6 %
- IVA: 10 %

## I Instalaciones

### IG Gases combustibles

#### IGW Elementos

**IGW001** Ud Tallo normalizado para acometida de gas.
Tallo normalizado para acometida de gas, con transición de tubo de polietileno de 40 mm a tubo de acero de 1 1/4", con enlace monobloc y vaina metálica de protección del enlace rellena de resina de poliuretano como protección antihumedad.
Incluye: Montaje, conexionado y comprobación de su correcto funcionamiento.
Criterio de medición de proyecto: Número de unidades previstas, según documentación gráfica de Proyecto.
Criterio de medición de obra: Se medirá el número de unidades realmente ejecutadas según especificaciones de Proyecto.

| Código | Ud | Descripción | Rendimiento | Precio | Importe |
|---|---|---|---|---|---|
| mt43tal010l | Ud | Tallo normalizado para acometida de gas, con transición de tubo de polietileno de 40 mm a tubo de acero de 1 1/4", con enlace monobloc y vaina metálica de protección del enlace rellena de resina de poliuretano como protección antihumedad. (material) | 1 | 502348 | 502348.000 |
| mo010 | h | Oficial instalador de gas. (mano de obra) | 0.114 | 68578.53 | 7817.952 |
| mo109 | h | Medio oficial instalador de gas. (mano de obra) | 0.114 | 42707.99 | 4868.711 |
| % | % | Herramientas | 2 % | 515034.663 | 10300.693 |
|  |  | Costes directos |  |  | 525335.356 |

## Recursos

**mt43tal010l** Ud Tallo normalizado para acometida de gas
Datos técnicos: Coste energético 257.519 MJ; Emisión de CO2 12.230 kg
Residuos:
- embalaje: re150101 Envases de papel y cartón. (componente de residuo); rendimiento 0.072 kg; Código LER 15 01 01; Masa del elemento 1 kg; Volumen 0.001333 m3
