# Formación de protección pasiva contra incendios de viga de acero HEA 100

- Propiedad del archivo: CYPE INGENIEROS, S.A.
- Formato: FIEBDC-3/2002
- Ámbito geográfico: Paraguay
- Divisa: PYG
- Costes indirectos: 3.00 %
- Gastos generales: 13.00 %
- Beneficio industrial: 6.00 %
- IVA: 10.00 %

**IOJ027** m² Formación de protección pasiva contra incendios de viga de acero HEA 100, protegida en 3 caras, sistema K911a.es "KNAUF", mediante proyección neumática de mortero de grano fino Vermiplaster, compuesto por una base de sulfato de calcio aligerada con minerales expandidos y aditivos para mejorar su aplicación, reacción al fuego clase A1, hasta formar un espesor mínimo de 6 mm y conseguir una resistencia al fuego de 15 minutos.
Formación de protección pasiva contra incendios de viga de acero HEA 100, protegida en 3 caras, sistema K911a.es "KNAUF", mediante proyección neumática de mortero de grano fino Vermiplaster, compuesto por una base de sulfato de calcio aligerada con minerales expandidos y aditivos para mejorar su aplicación, reacción al fuego clase A1, hasta formar un espesor mínimo de 6 mm y conseguir una resistencia al fuego de 15 minutos.
Incluye: Limpieza y preparación de la superficie del perfil metálico. Protección de los elementos del entorno que puedan verse afectados durante los trabajos de proyección. Proyección mecánica del mortero.
Criterio de medición de proyecto: Superficie resultante del desarrollo de los perfiles metálicos que componen la estructura, según documentación gráfica de Proyecto.
Criterio de medición de obra: Se medirá la superficie realmente ejecutada según especificaciones de Proyecto, resultante del desarrollo de los perfiles metálicos que componen la estructura.

| Código | Ud | Descripción | Rendimiento | Precio | Importe |
|---|---|---|---|---|---|
| mt41mik010a | kg | Mortero de grano fino Vermiplaster "KNAUF" compuesto por una base de sulfato de calcio aligerada con minerales expandidos y aditivos para mejorar su aplicación, reacción al fuego clase A1, para protección pasiva contra el fuego mediante proyección. (material) | 4.050 | 4472.00 | 18111.60 |
| mq06pym010 | h | Mezcladora-bombeadora para morteros y yesos proyectados, de 3 m³/h. (maquinaria) | 0.159 | 37409.05 | 5948.04 |
| mo030 | h | Oficial instalador de materiales aislantes. (mano de obra) | 0.183 | 38913.71 | 7121.21 |
| mo068 | h | Medio oficial instalador de materiales aislantes. (mano de obra) | 0.183 | 24808.95 | 4540.04 |
| % | % | Herramientas | 2 % | 35720.89 | 714.42 |
|  |  | Costes directos |  |  | 36435.31 |
