# Caja de distribución para ventilación

- Propiedad del archivo: CYPE Ingenieros S.A.
- Formato: FIEBDC-3/2016
- Programa: Generador de precios de la construcción. CYPE Ingenieros, S.A.
- Fecha: 09/11/2024
- Ámbito geográfico: Paraguay
- Divisa: PYG
- Costes indirectos: 3 %
- Gastos generales: 13 %
- Beneficio industrial: 6 %
- IVA: 10 %

## I Instalaciones

### IV Ventilación

#### IVM Ventilación mecánica

**IVM018** Ud Caja de distribución para ventilación.
Caja de distribución universal, de 722x563x210 mm, con una embocadura para ducto de 125-150-160-180 mm de diámetro interior y 8 embocaduras para ducto de 75 mm de diámetro exterior. Incluso elementos para suspensión del techo.
Incluye: Replanteo. Colocación y fijación de la caja de distribución. Conexionado de los ductos.
Criterio de medición de proyecto: Número de unidades previstas, según documentación gráfica de Proyecto.
Criterio de medición de obra: Se medirá el número de unidades realmente ejecutadas según especificaciones de Proyecto.

| Código | Ud | Descripción | Rendimiento | Precio | Importe |
|---|---|---|---|---|---|
| mt42svi800a | Ud | Caja de distribución universal, de 722x563x210 mm, con una embocadura para ducto de 125-150-160-180 mm de diámetro interior y 8 embocaduras para ducto de 75 mm de diámetro exterior, para sistemas de ventilación mecánica. (material) | 1 | 4095431 | 4095431.000 |
| mt42www090 | Ud | Kit de soportes para suspensión del techo, formado por cuatro varillas roscadas de acero galvanizado, con sus tarugos, tuercas y arandelas correspondientes. (material) | 1 | 230269 | 230269.000 |
| mo005 | h | Oficial instalador de aire acondicionado. (mano de obra) | 0.172 | 70501.64 | 12126.282 |
| mo104 | h | Medio oficial instalador de aire acondicionado. (mano de obra) | 0.172 | 43905.42 | 7551.732 |
| % | % | Herramientas | 2 % | 4345378.014 | 86907.560 |
|  |  | Costes directos |  |  | 4432285.574 |
