# Puerta interior de entrada a vivienda, de madera

- Propiedad del archivo: CYPE Ingenieros S.A.
- Formato: FIEBDC-3/2016
- Programa: Generador de precios de la construcción. CYPE Ingenieros, S.A.
- Fecha: 08/11/2024
- Ámbito geográfico: Paraguay
- Divisa: PYG
- Costes indirectos: 3 %
- Gastos generales: 13 %
- Beneficio industrial: 6 %
- IVA: 10 %

## L Carpintería, placares, cerrajería, vidrios y protecciones solares

### LE Puertas de entrada a vivienda

#### LEM De madera

**LEM010** Ud Puerta interior de entrada a vivienda, de madera.
Puerta interior de entrada a la vivienda de 203x82,5x4,5 cm, hoja con cuarterones, con tablero de madera maciza, barnizada en taller; marco de madera maciza. Incluso tapajuntas del mismo material y acabado que la hoja, herrajes de colgar, cierre y manija sobre escudo largo de hierro forjado, serie básica.
Incluye: Colocación, aplomado y nivelación de marcos. Recibido a la obra de los elementos de fijación de marcos. Colocación de los herrajes de colgar. Colocación de la hoja. Colocación de los herrajes de cierre. Colocación de accesorios.
Criterio de medición de proyecto: Número de unidades previstas, según documentación gráfica de Proyecto.
Criterio de medición de obra: Se medirá el número de unidades realmente ejecutadas según especificaciones de Proyecto.

| Código | Ud | Descripción | Rendimiento | Precio | Importe |
|---|---|---|---|---|---|
| mt22aap012a | Ud | Marco de madera maciza, para puerta de una hoja, con elementos de fijación. (material) | 1 | 156454 | 156454.000 |
| mt22atc010Ng | m | Tapajuntas macizo, 70x10 mm, barnizado en taller. (material) | 10.4 | 12186 | 126734.400 |
| mt22pxa010j | Ud | Puerta de entrada con cuarterones, con tablero de madera maciza, barnizada en taller, 203x82,5x4,5 cm. (material) | 1 | 1377887 | 1377887.000 |
| mt23iaf010a | Ud | Bisagra de seguridad de 140x70 mm, de hierro, para puerta de entrada serie castellana. (material) | 4 | 57833 | 231332.000 |
| mt23ppb011 | Ud | Tornillo de acero 19/22 mm. (material) | 24 | 167 | 4008.000 |
| mt23ppa010 | Ud | Cerradura de embutir, frente, accesorios y tornillos de atado, para puerta de entrada a vivienda. (material) | 1 | 128555 | 128555.000 |
| mt23haf010a | Ud | Juego de manija y escudo largo de hierro forjado, serie básica, para puerta de entrada serie castellana. (material) | 1 | 78756 | 78756.000 |
| mt23haf020a | Ud | Tirador exterior con escudo, de hierro, serie básica, para puerta de entrada serie castellana. (material) | 1 | 63189 | 63189.000 |
| mt23haf100a | Ud | Mirilla óptica gran angular de 14 mm de diámetro y 35 a 60 mm de longitud, con tapa incorporada y acabado en hierro, serie básica, para puerta de entrada serie castellana. (material) | 1 | 9206 | 9206.000 |
| mo017 | h | Oficial carpintero. (mano de obra) | 1.716 | 69602.87 | 119438.525 |
| mo058 | h | Medio oficial carpintero. (mano de obra) | 1.716 | 44261.31 | 75952.408 |
| % | % | Herramientas | 2 % | 2371512.333 | 47430.247 |
|  |  | Costes directos |  |  | 2418942.580 |

Residuos:
- colocación: mt22aap012a Marco de madera maciza, para puerta de una hoja, con elementos de fijación; factor de residuo 0.013713
- colocación: mt22atc010Ng Tapajuntas macizo, 70x10 mm, barnizado en taller; factor de residuo 0.0028
- colocación: mt22pxa010j Puerta de entrada con cuarterones, con tablero de madera maciza, barnizada en taller, 203x82,5x4,5 cm; factor de residuo 0.0025618
- colocación: mt23ppb011 Tornillo de acero 19/22 mm; factor de residuo 0.005

## Recursos

**mt22aap012a** Ud Marco de madera maciza, para puerta de una hoja, con elementos de fijación
Datos técnicos: Coste energético 1637.958 MJ; Emisión de CO2 -21.929 kg; Código LER 17 02 01; Masa del elemento 12 kg; Volumen 0.010909 m3
Residuos:
- embalaje: re170203 Plástico. (componente de residuo); rendimiento 0.081 kg; Código LER 17 02 03; Masa del elemento 1 kg; Volumen 0.001667 m3

**mt22atc010Ng** m Tapajuntas macizo, 70x10 mm, barnizado en taller
Datos técnicos: Coste energético 16.290 MJ; Emisión de CO2 0.378 kg; Código LER 17 02 01; Masa del elemento 0.4 kg; Volumen 0.000364 m3
Residuos:
- embalaje: re170203 Plástico; rendimiento 0.002 kg

**mt22pxa010j** Ud Puerta de entrada con cuarterones, con tablero de madera maciza, barnizada en taller, 203x82,5x4,5 cm
Datos técnicos: Coste energético 2311.298 MJ; Emisión de CO2 53.416 kg; Código LER 17 02 01; Masa del elemento 57.1 kg; Volumen 0.051909 m3
Residuos:
- embalaje: re150101 Envases de papel y cartón. (componente de residuo); rendimiento 0.259 kg; Código LER 15 01 01; Masa del elemento 1 kg; Volumen 0.001333 m3
- embalaje: re170203 Plástico; rendimiento 0.132 kg
- embalaje: re170604 Materiales de aislamiento distintos de los especificados en los códigos 17 06 01 y 17 06 03. (componente de residuo); rendimiento 0.014 kg; Código LER 17 06 04; Masa del elemento 1 kg; Volumen 0.001667 m3

**mt23ppb011** Ud Tornillo de acero 19/22 mm
Datos técnicos: Coste energético 0.042 MJ; Emisión de CO2 0.003 kg; Código LER 17 04 05; Masa del elemento 0.0042 kg; Volumen 0.000002 m3
Residuos:
- embalaje: re150101 Envases de papel y cartón; rendimiento 0.001 kg

**mt23haf010a** Ud Juego de manija y escudo largo de hierro forjado, serie básica, para puerta de entrada serie castellana
Datos técnicos: Coste energético 2.462 MJ; Emisión de CO2 0.212 kg
Residuos:
- embalaje: re150101 Envases de papel y cartón; rendimiento 0.072 kg

**mt23haf020a** Ud Tirador exterior con escudo, de hierro, serie básica, para puerta de entrada serie castellana
Datos técnicos: Coste energético 2.413 MJ; Emisión de CO2 0.209 kg
Residuos:
- embalaje: re150101 Envases de papel y cartón; rendimiento 0.072 kg
