# Puerta basculante para garaje, de acero galvanizado

- Propiedad del archivo: CYPE Ingenieros S.A.
- Formato: FIEBDC-3/2016
- Programa: Generador de precios de la construcción. CYPE Ingenieros, S.A.
- Fecha: 08/11/2024
- Ámbito geográfico: Paraguay
- Divisa: PYG
- Costes indirectos: 3 %
- Gastos generales: 13 %
- Beneficio industrial: 6 %
- IVA: 10 %

## L Carpintería, placares, cerrajería, vidrios y protecciones solares

### LG Portones de garaje

#### LGA De acero

**LGA030** Ud Puerta basculante para garaje, de acero galvanizado.
Puerta basculante para garaje, pre-leva de compensación por contrapesos, formada por chapa plegada de acero galvanizado, de textura acanalada, 300x250 cm, con apertura manual.
Incluye: Colocación y fijación del marco. Instalación de la portón de garaje. Montaje de los tirantes de sujeción. Montaje del sistema de apertura. Montaje del sistema de accionamiento. Repaso y engrase de mecanismos.
Criterio de medición de proyecto: Número de unidades previstas, según documentación gráfica de Proyecto.
Criterio de medición de obra: Se medirá el número de unidades realmente ejecutadas según especificaciones de Proyecto.

| Código | Ud | Descripción | Rendimiento | Precio | Importe |
|---|---|---|---|---|---|
| mt26pgb030af | Ud | Puerta basculante para garaje, pre-leva de compensación por contrapesos, formada por chapa plegada de acero galvanizado, de textura acanalada, 300x250 cm, juego de herrajes, tirantes de sujeción, cerradura y tirador a dos caras. (material) | 1 | 20661442 | 20661442.000 |
| mo020 | h | Oficial de construcción. (mano de obra) | 0.772 | 68610.61 | 52967.391 |
| mo113 | h | Ayudante de construcción. (mano de obra) | 0.772 | 42327.3 | 32676.676 |
| mo018 | h | Oficial cerrajero. (mano de obra) | 1.802 | 69509.75 | 125256.570 |
| mo059 | h | Medio oficial cerrajero. (mano de obra) | 1.802 | 44072.81 | 79419.204 |
| % | % | Herramientas | 2 % | 20951761.841 | 419035.237 |
|  |  | Costes directos |  |  | 21370797.078 |

## Recursos

**mt26pgb030af** Ud Puerta basculante para garaje
Datos técnicos: Coste energético 36.260 MJ; Emisión de CO2 1.727 kg
Residuos:
- embalaje: re170203 Plástico. (componente de residuo); rendimiento 0.239 kg; Código LER 17 02 03; Masa del elemento 1 kg; Volumen 0.001667 m3
- embalaje: re170604 Materiales de aislamiento distintos de los especificados en los códigos 17 06 01 y 17 06 03. (componente de residuo); rendimiento 0.248 kg; Código LER 17 06 04; Masa del elemento 1 kg; Volumen 0.001667 m3
