# Puerta interior abatible, de madera

- Propiedad del archivo: CYPE Ingenieros S.A.
- Formato: FIEBDC-3/2016
- Programa: Generador de precios de la construcción. CYPE Ingenieros, S.A.
- Fecha: 08/11/2024
- Ámbito geográfico: Paraguay
- Divisa: PYG
- Costes indirectos: 3 %
- Gastos generales: 13 %
- Beneficio industrial: 6 %
- IVA: 10 %

## L Carpintería, placares, cerrajería, vidrios y protecciones solares

### LP Puertas interiores

#### LPM De madera

**LPM010** Ud Puerta interior abatible, de madera.
Puerta interior abatible, ciega, de una hoja de 203x82,5x3,5 cm, de tablero de fibras acabado en melamina color blanco, con alma alveolar de papel kraft; marco de madera maciza. Incluso tapajuntas del mismo material y acabado que la hoja, bisagras, herrajes de colgar, de cierre y manija sobre escudo largo de latón, color negro, acabado brillante, serie básica.
Incluye: Presentación de la puerta. Colocación, aplomado y nivelación de marcos. Recibido a la obra de los elementos de fijación de marcos. Colocación de los herrajes de colgar. Colocación de la hoja. Colocación de los herrajes de cierre. Colocación de accesorios. Ajuste final.
Criterio de medición de proyecto: Número de unidades previstas, según documentación gráfica de Proyecto.
Criterio de medición de obra: Se medirá el número de unidades realmente ejecutadas según especificaciones de Proyecto.

| Código | Ud | Descripción | Rendimiento | Precio | Importe |
|---|---|---|---|---|---|
| mt22aap012a | Ud | Marco de madera maciza, para puerta de una hoja, con elementos de fijación. (material) | 1 | 156454 | 156454.000 |
| mt22pxh025aa | Ud | Puerta interior ciega hueca, de tablero de fibras acabado en melamina color blanco, con alma alveolar de papel kraft, de 203x82,5x3,5 cm. (material) | 1 | 330385 | 330385.000 |
| mt22ata015pb | m | Tapajuntas de MDF, con acabado en melamina, de color blanco, 70x10 mm. (material) | 10.4 | 8553 | 88951.200 |
| mt23ibl010jb | Ud | Pernio de 100x58 mm, con remate, de latón, acabado brillante, para puerta de paso interior. (material) | 3 | 5137 | 15411.000 |
| mt23ppb031 | Ud | Tornillo de latón 21/35 mm. (material) | 18 | 418 | 7524.000 |
| mt23ppb200 | Ud | Cerradura de embutir, frente, accesorios y tornillos de atado, para puerta de paso interior. (material) | 1 | 78756 | 78756.000 |
| mt23hbl010aa | Ud | Juego de manija y escudo largo de latón, color negro, acabado brillante, serie básica, para puerta interior. (material) | 1 | 56664 | 56664.000 |
| mo017 | h | Oficial carpintero. (mano de obra) | 1.03 | 69602.87 | 71690.956 |
| mo058 | h | Medio oficial carpintero. (mano de obra) | 1.03 | 44261.31 | 45589.149 |
| % | % | Herramientas | 2 % | 851425.305 | 17028.506 |
|  |  | Costes directos |  |  | 868453.811 |

Residuos:
- colocación: mt22aap012a Marco de madera maciza, para puerta de una hoja, con elementos de fijación; factor de residuo 0.013713
- colocación: mt22pxh025aa; factor de residuo 0.0028
- colocación: mt22ata015pb Tapajuntas de MDF, con acabado en melamina, de color blanco, 70x10 mm; factor de residuo 0.0125
- colocación: mt23ppb031 Tornillo de latón 21/35 mm; factor de residuo 0.01

## Recursos

**mt22aap012a** Ud Marco de madera maciza, para puerta de una hoja, con elementos de fijación
Datos técnicos: Coste energético 1637.958 MJ; Emisión de CO2 -21.929 kg; Código LER 17 02 01; Masa del elemento 12 kg; Volumen 0.010909 m3
Residuos:
- embalaje: re170203 Plástico. (componente de residuo); rendimiento 0.081 kg; Código LER 17 02 03; Masa del elemento 1 kg; Volumen 0.001667 m3

**mt22pxh025aa** Ud Puerta interior ciega hueca
Datos técnicos: Coste energético 604.266 MJ; Emisión de CO2 14.358 kg; Código LER 17 02 01; Masa del elemento 14.7 kg; Volumen 0.013364 m3
Residuos:
- embalaje: re150101 Envases de papel y cartón. (componente de residuo); rendimiento 0.25 kg; Código LER 15 01 01; Masa del elemento 1 kg; Volumen 0.001333 m3
- embalaje: re170203 Plástico; rendimiento 0.123 kg
- embalaje: re170604 Materiales de aislamiento distintos de los especificados en los códigos 17 06 01 y 17 06 03. (componente de residuo); rendimiento 0.013 kg; Código LER 17 06 04; Masa del elemento 1 kg; Volumen 0.001667 m3

**mt22ata015pb** m Tapajuntas de MDF, con acabado en melamina, de color blanco, 70x10 mm
Datos técnicos: Coste energético 21.581 MJ; Emisión de CO2 0.561 kg; Código LER 17 02 01; Masa del elemento 0.42 kg; Volumen 0.000382 m3
Residuos:
- embalaje: re170203 Plástico; rendimiento 0.08 kg

**mt23ppb031** Ud Tornillo de latón 21/35 mm
Datos técnicos: Coste energético 1.266 MJ; Emisión de CO2 0.086 kg; Código LER 17 04 01; Masa del elemento 0.0072 kg; Volumen 0.000005 m3
Residuos:
- embalaje: re150101 Envases de papel y cartón; rendimiento 0.001 kg

**mt23hbl010aa** Ud Juego de manija y escudo largo de latón, color negro, acabado brillante, serie básica, para puerta interior
Datos técnicos: Coste energético 19.366 MJ; Emisión de CO2 1.359 kg
Residuos:
- embalaje: re150101 Envases de papel y cartón; rendimiento 0.072 kg
