# Pieza de remate de hastial formada por pieza superior y pieza inferior

- Propiedad del archivo: CYPE INGENIEROS, S.A.
- Formato: FIEBDC-3/2002
- Ámbito geográfico: Paraguay
- Divisa: PYG
- Costes indirectos: 3.00 %
- Gastos generales: 13.00 %
- Beneficio industrial: 6.00 %
- IVA: 10.00 %

**QUC012** Ud Pieza de remate de hastial formada por pieza superior y pieza inferior, de 300 mm de ancho de ala y 300 mm de longitud, color arcilla, para cubierta de fibrocemento sin amianto, colocada sobre las placas en el encuentro, con un superposición mínimo de 10 cm, para cubierta inclinada, con una pendiente mayor del 10%. Incluso accesorios de fijación a las placas.
Pieza de remate de hastial formada por pieza superior y pieza inferior, de 300 mm de ancho de ala y 300 mm de longitud, color arcilla, para cubierta de fibrocemento sin amianto, colocada sobre las placas en el encuentro, con un superposición mínimo de 10 cm, para cubierta inclinada, con una pendiente mayor del 10%. Incluso accesorios de fijación a las placas.
Incluye: Replanteo y colocación de las piezas especiales sobre las placas de cubierta. Fijación de las piezas a las placas.
Criterio de medición de proyecto: Número de unidades previstas, según documentación gráfica de Proyecto.
Criterio de medición de obra: Se medirá el número de unidades realmente ejecutadas según especificaciones de Proyecto.

| Código | Ud | Descripción | Rendimiento | Precio | Importe |
|---|---|---|---|---|---|
| mt13eur090T | Ud | Pieza de remate de hastial formada por pieza superior y pieza inferior, de 300 mm de ancho de ala y 300 mm de longitud, color arcilla, para cubierta de fibrocemento sin amianto, con accesorios de fijación. (material) | 1.000 | 252092.00 | 252092.00 |
| mo051 | h | Oficial montador de tinglados y galpones. (mano de obra) | 0.116 | 40066.72 | 4647.74 |
| mo098 | h | Medio oficial montador de tinglados y galpones. (mano de obra) | 0.058 | 24808.95 | 1438.92 |
| % | % | Herramientas | 2 % | 258178.66 | 5163.57 |
|  |  | Costes directos |  |  | 263342.23 |
