# Revestimiento exterior con plaquetas de ladrillo cerámico a la vista montadas sobre una armadura secundaria de distribución. Colocación en capa fina

- Propiedad del archivo: CYPE Ingenieros S.A.
- Formato: FIEBDC-3/2016
- Programa: Generador de precios de la construcción. CYPE Ingenieros, S.A.
- Fecha: 29/09/2023
- Ámbito geográfico: Paraguay
- Divisa: PYG
- Costes indirectos: 3 %
- Gastos generales: 13 %
- Beneficio industrial: 6 %
- IVA: 10 %

## R Revestimientos y trasdosados

### RA De piezas rígidas en paramentos verticales

#### RAM De plaquetas de ladrillo cerámico a la vista

**RAM030** m² Revestimiento exterior con plaquetas de ladrillo cerámico a la vista montadas sobre una armadura secundaria de distribución. Colocación en capa fina.
Revestimiento exterior con plaquetas de ladrillo cerámico a la vista macizo de elaboración mecánica, de 230x50x15 mm, color blanco montadas sobre una armadura secundaria de distribución de 600x250 mm. SOPORTE: paramento de hormigón, vertical. COLOCACIÓN: en capa fina y mediante doble encolado con adhesivo cementoso mejorado, C2 TE S1, deformable, con deslizamiento reducido y tiempo abierto ampliado. REJUNTADO: con mortero de cemento, confeccionado en obra, dosaje 1:5, color gris, en juntas de 16 mm de espesor.
Criterio de valoración económica: El precio no incluye las piezas especiales ni la resolución de puntos singulares.
Incluye: Preparación de la superficie soporte. Replanteo de los niveles, de la disposición de piezas y de las juntas. Corte de las mallas. Preparación y aplicación del material de colocación. Formación de juntas de movimiento. Colocación de las piezas. Rejuntado. Acabado y limpieza final.
Criterio de medición de proyecto: Superficie medida según documentación gráfica de Proyecto, deduciendo los huecos de superficie mayor de 3 m². No se ha incrementado la medición por roturas y recortes, ya que en la descomposición se ha considerado un 5% más de piezas.
Criterio de medición de obra: Se medirá la superficie realmente ejecutada según especificaciones de Proyecto, deduciendo los huecos de superficie mayor de 3 m².

| Código | Ud | Descripción | Rendimiento | Precio | Importe |
|---|---|---|---|---|---|
| mt09mcp100h | kg | Adhesivo cementoso mejorado, C2 TE S1, deformable, con deslizamiento reducido y tiempo abierto ampliado, color blanco, a base de cemento de alta resistencia, agregados seleccionados, aditivos y resinas sintéticas, para la colocación en capa fina de todo tipo de piezas cerámicas en paramentos verticales interiores y exteriores y pisos interiores y exteriores. (material) | 8 | 3349 | 26792.000 |
| mt19pel010g | m² | Plaquetas de ladrillo cerámico a la vista macizo de elaboración mecánica, de 230x50x15 mm, color blanco, montadas sobre una armadura secundaria de distribución de 600x250 mm, con una junta de separación entre plaquetas de 16 mm. (material) | 1.05 | 348775 | 366213.750 |
| mt09mif010da | t | Mortero industrial para albañilería, de cemento, color gris, categoría M-7,5 (resistencia a compresión 7,5 N/mm²), suministrado en bolsas. (material) | 0.01 | 265950 | 2659.500 |
| mo024 | h | Oficial azulejista. (mano de obra) | 0.687 | 56779.16 | 39007.283 |
| mo062 | h | Medio oficial azulejista. (mano de obra) | 0.687 | 36410.63 | 25014.103 |
| % | % | Herramientas | 2 % | 459686.636 | 9193.733 |
|  |  | Costes directos |  |  | 468880.369 |

Residuos:
- colocación: mt09mcp100h; factor de residuo 0.07
- colocación: mt19pel010g; factor de residuo 0.0346774
- colocación: mt09mif010da; factor de residuo 0.0189

## Recursos

**mt09mcp100h** kg Adhesivo cementoso mejorado
Datos técnicos: Coste energético 3.871 MJ; Emisión de CO2 0.344 kg; Código LER 17 09 04; Masa del elemento 1 kg; Volumen 0.000667 m3
Residuos:
- embalaje: re170203 Plástico. (componente de residuo); rendimiento 0.003 kg; Código LER 17 02 03; Masa del elemento 1 kg; Volumen 0.001667 m3

**mt19pel010g** m² Plaquetas de ladrillo cerámico a la vista macizo de elaboración mecánica
Datos técnicos: Coste energético 137.960 MJ; Emisión de CO2 10.056 kg; Código LER 17 01 03; Masa del elemento 34.8 kg; Volumen 0.02784 m3
Residuos:
- embalaje: re150101 Envases de papel y cartón. (componente de residuo); rendimiento 0.191 kg; Código LER 15 01 01; Masa del elemento 1 kg; Volumen 0.001333 m3
- embalaje: re170201 Madera. (componente de residuo); rendimiento 0.026 kg; Código LER 17 02 01; Masa del elemento 1 kg; Volumen 0.000909 m3

**mt09mif010da** t Mortero industrial para albañilería
Datos técnicos: Coste energético 2050.870 MJ; Emisión de CO2 177.583 kg; Código LER 17 01 01; Masa del elemento 1000 kg; Volumen 0.666667 m3
Residuos:
- embalaje: re150101 Envases de papel y cartón; rendimiento 8.571 kg
- embalaje: re170201 Madera; rendimiento 0.463 kg
- embalaje: re170203 Plástico; rendimiento 0.241 kg
