# Revestimiento decorativo en fachadas y paramentos interiores

- Propiedad del archivo: CYPE INGENIEROS, S.A.
- Formato: FIEBDC-3/2002
- Ámbito geográfico: Paraguay
- Divisa: PYG
- Costes indirectos: 3.00 %
- Gastos generales: 13.00 %
- Beneficio industrial: 6.00 %
- IVA: 10.00 %

**RBC040** m² Revestimiento decorativo en fachadas y paramentos interiores, con mortero industrial resistencia a compresión mayor o igual a 6 N/mm², absorción de agua por capilaridad menor de 0,2 kg/m² min½, color blanco, a base de cemento fotocatalítico, descontaminante y autolimpiable, para la realización de la capa de acabado en revestimientos continuos bicapa.
Formación en fachadas y paramentos interiores, de capa de acabado para revestimientos continuos bicapa, con mortero industrial resistencia a compresión mayor o igual a 6 N/mm², absorción de agua por capilaridad menor de 0,2 kg/m² min½, color blanco, compuesto por cemento fotocatalítico, descontaminante y autolimpiable, polvo de mármol y aditivos orgánicos e inorgánicos. Aplicado mecánicamente sobre una capa base de mortero industrial (no incluida en este precio), y una vez iniciado el endurecimiento fratasar el material con un fratás de madera o plástico. Incluso parte proporcional de preparación de la superficie soporte, formación de juntas, rincones, aristas, remates en los encuentros con paramentos, revestimientos u otros elementos recibidos en su superficie, curado del mortero, y protección de la carpintería con cinta adhesiva de pintor.
Incluye: Preparación de la superficie soporte. Despiece de paños de trabajo. Preparación del mortero. Realización de juntas y puntos singulares. Aplicación y acabado superficial. Curado del mortero.
Criterio de medición de proyecto: Superficie medida según documentación gráfica de Proyecto, deduciendo los huecos de superficie mayor de 3 m², añadiendo a cambio la superficie de la parte interior del hueco, correspondiente al desarrollo de jambas y dinteles.
Criterio de medición de obra: Se medirá la superficie realmente ejecutada según especificaciones de Proyecto, deduciendo los huecos de superficie mayor de 3 m², añadiendo a cambio la superficie de la parte interior del hueco, correspondiente al desarrollo de jambas y dinteles.

| Código | Ud | Descripción | Rendimiento | Precio | Importe |
|---|---|---|---|---|---|
| mt28mop211h | kg | Mortero industrial resistencia a compresión mayor o igual a 6 N/mm², absorción de agua por capilaridad menor de 0,2 kg/m² min½, color blanco, compuesto por cemento fotocatalítico, descontaminante y autolimpiable, polvo de mármol y aditivos orgánicos e inorgánicos. (material) | 24.000 | 5010.00 | 120240.00 |
| mt27wav020a | m | Cinta adhesiva de pintor. (material) | 1.000 | 772.00 | 772.00 |
| mo039 | h | Oficial revocador. (mano de obra) | 0.169 | 27060.82 | 4573.28 |
| mo111 | h | Ayudante especializado revocador. (mano de obra) | 0.169 | 17059.24 | 2883.01 |
| % | % | Herramientas | 4 % | 128468.29 | 5138.73 |
|  |  | Costes directos |  |  | 133607.02 |
