# Aplacado mixto, con baldosas cerámicas de gres prensado en seco

- Propiedad del archivo: CYPE INGENIEROS, S.A.
- Formato: FIEBDC-3/2002
- Ámbito geográfico: Paraguay
- Divisa: PYG
- Costes indirectos: 3.00 %
- Gastos generales: 13.00 %
- Beneficio industrial: 6.00 %
- IVA: 10.00 %

**RCG010** m² Aplacado mixto, con baldosas cerámicas de gres prensado en seco, 40x40 cm, 19 €/m², recibidas con adhesivo cementoso mejorado, C2 TE, con deslizamiento reducido y tiempo abierto ampliado, gris, utilizando la técnica de doble encolado, con junta abierta (separación entre 3 y 15 mm) y fijaciones mecánicas.
Aplacado mixto, con baldosas cerámicas de gres prensado en seco, con un coeficiente de absorción de agua del 0,4% y un PEI IV, 40x40 cm, 19 €/m², colocadas en capa fina, aplicando adhesivo cementoso mejorado, C2 TE, con deslizamiento reducido y tiempo abierto ampliado, gris, utilizando la técnica de doble encolado, sobre una capa previa de mortero de regularización debidamente regleada, (no incluida en este precio), utilizando además elementos mecánicos de refuerzo, enclavados en las juntas de separación entre baldosas y fijados mecánicamente al paramento. Rejuntado con mortero de juntas cementoso tipo CG 2, color blanco, para juntas de 2 a 15 mm. Incluso parte proporcional de preparación de la superficie soporte, replanteo, apertura de cajas en muros, cortes, piezas especiales, formación y sellado de juntas de movimiento, resolución de puntos singulares y encuentros con huecos de carpintería, elementos de fijación mecánica, acabado y limpieza final.
Incluye: Replanteo de niveles y disposición de baldosas. Replanteo de taladros. Realización de taladros. Colocación de tarugos. Atornillado de los elementos metálicos. Colocación de las piezas, extendiendo el material adhesivo de agarre. Formación de juntas de movimiento. Resolución de puntos singulares. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcr021q | kg | Adhesivo cementoso mejorado, C2 TE, con deslizamiento reducido y tiempo abierto ampliado, color gris. (material) | 2.000 | 2697.00 | 5394.00 |
| mt19pcf010a1900 | m² | Baldosa cerámica de gres prensado en seco, con un coeficiente de absorción de agua del 0,4% y un PEI IV, 40x40 cm, 19G €/m². (material) | 1.050 | 130184.00 | 136693.20 |
| mt09mcp020fv | kg | Mortero de juntas cementoso tipo CG2, color blanco, para juntas de 2 a 15 mm, compuesto por cemento de alta resistencia, cuarzo, aditivos especiales, pigmentos y resinas sintéticas. (material) | 0.025 | 3488.00 | 87.20 |
| mt19paj040 | m² | Repercusión por anclaje mediante grapas de fijación de acero inoxidable lacadas en caliente, atornilladas con tornillos acerados al paramento base, en chapado de fachadas con gres, incluso crucetas separadoras de junta. (material) | 1.000 | 38561.00 | 38561.00 |
| mo014 | h | Oficial colocador de revestimientos cerámicos para exteriores. (mano de obra) | 1.047 | 40066.72 | 41949.86 |
| mo081 | h | Medio oficial colocador de revestimientos cerámicos para exteriores. (mano de obra) | 1.047 | 24808.95 | 25974.97 |
| % | % | Herramientas | 3 % | 248660.23 | 7459.81 |
|  |  | Costes directos |  |  | 256120.04 |
