# Perfil de aluminio recubierto con madera, para junta de escalera (para escalones en general)

- Propiedad del archivo: CYPE INGENIEROS, S.A.
- Formato: FIEBDC-3/2002
- Ámbito geográfico: Paraguay
- Divisa: PYG
- Costes indirectos: 3.00 %
- Gastos generales: 13.00 %
- Beneficio industrial: 6.00 %
- IVA: 10.00 %

**RSM060** m Perfil de aluminio recubierto con madera, para junta de escalera (para escalones en general).
Suministro y colocación de perfil de aluminio recubierto con madera, usado en junta de escalera (para escalones en general).
Incluye: Replanteo de las piezas según su longitud. Corte de las piezas. Fijación de las piezas.
Criterio de medición de proyecto: Longitud medida según documentación gráfica de Proyecto.
Criterio de medición de obra: Se medirá la longitud realmente ejecutada según especificaciones de Proyecto.

| Código | Ud | Descripción | Rendimiento | Precio | Importe |
|---|---|---|---|---|---|
| mt18mva130b | m | Perfil para junta de escalera, aluminio recubierto con madera. (material) | 1.050 | 50971.00 | 53519.55 |
| mo025 | h | Oficial instalador de pisos de madera. (mano de obra) | 0.169 | 27060.82 | 4573.28 |
| % | % | Herramientas | 3 % | 58092.83 | 1742.78 |
|  |  | Costes directos |  |  | 59835.61 |
