# Piso de corcho

- Propiedad del archivo: CYPE Ingenieros S.A.
- Formato: FIEBDC-3/2016
- Programa: Generador de precios de la construcción. CYPE Ingenieros, S.A.
- Fecha: 17/11/2023
- Ámbito geográfico: Paraguay
- Divisa: PYG
- Costes indirectos: 3 %
- Gastos generales: 13 %
- Beneficio industrial: 6 %
- IVA: 10 %

## R Revestimientos y trasdosados

### RS Pisos

#### RSO De corcho

**RSO010** m² Piso de corcho.
Piso de planchas de corcho de 600x300x6 mm, clase de uso 31 (según ISO 10874), barnizadas en fábrica, colocadas con adhesivo a base de poliuretano sobre capa de pasta niveladora no incluida en este precio. Incluso adhesivo de contacto y formación de juntas del piso.
Incluye: Replanteo de los ejes geométricos ortogonales de la habitación. Colocación, sobre los ejes replanteados, de dos filas de losetas, comenzando por el centro de la habitación. Extensión del adhesivo. Colocación de las losetas. Corte y colocación de las losetas perimetrales. Lijado de la superficie del revestimiento para eliminar cejas. Limpieza de la superficie del revestimiento.
Criterio de medición de proyecto: Superficie útil, medida según documentación gráfica de Proyecto. No se ha incrementado la medición por roturas y recortes, ya que en la descomposición se ha considerado un 5% más de piezas.
Criterio de medición de obra: Se medirá la superficie realmente ejecutada según especificaciones de Proyecto.

| Código | Ud | Descripción | Rendimiento | Precio | Importe |
|---|---|---|---|---|---|
| mt18mva040 | kg | Adhesivo de reacción de poliuretano, para pegado de madera. (material) | 1.1 | 33332 | 36665.200 |
| mt18mlc010c | m² | Plancha de corcho, barnizada en fábrica, 600x300x6 mm. (material) | 1.05 | 150146 | 157653.300 |
| mo025 | h | Oficial instalador de pisos de madera. (mano de obra) | 0.172 | 57823.92 | 9945.714 |
| mo063 | h | Medio oficial instalador de pisos de madera. (mano de obra) | 0.114 | 37080.51 | 4227.178 |
| % | % | Herramientas | 2 % | 208491.392 | 4169.828 |
|  |  | Costes directos |  |  | 212661.220 |

Residuos:
- colocación: mt18mva040 Adhesivo de reacción de poliuretano, para pegado de madera; factor de residuo 0.046245
- colocación: mt18mlc010c Plancha de corcho, barnizada en fábrica, 600x300x6 mm; factor de residuo 0.0129117

## Recursos

**mt18mva040** kg Adhesivo de reacción de poliuretano, para pegado de madera
Datos técnicos: Coste energético 144.471 MJ; Emisión de CO2 7.014 kg; Código LER 17 09 04; Masa del elemento 1 kg; Volumen 0.000667 m3
Residuos:
- embalaje: re170203 Plástico. (componente de residuo); rendimiento 0.003 kg; Código LER 17 02 03; Masa del elemento 1 kg; Volumen 0.001667 m3

**mt18mlc010c** m² Plancha de corcho, barnizada en fábrica, 600x300x6 mm
Datos técnicos: Coste energético 165.231 MJ; Emisión de CO2 -3.975 kg; Código LER 17 02 01; Masa del elemento 2.4 kg; Volumen 0.002182 m3
Residuos:
- embalaje: re170203 Plástico; rendimiento 0.032 kg
