# Piso vinílico homogéneo, antideslizante, para uso en cuartos húmedos, en rollo

- Propiedad del archivo: CYPE Ingenieros S.A.
- Formato: FIEBDC-3/2016
- Programa: Generador de precios de la construcción. CYPE Ingenieros, S.A.
- Fecha: 09/11/2024
- Ámbito geográfico: Paraguay
- Divisa: PYG
- Costes indirectos: 3 %
- Gastos generales: 13 %
- Beneficio industrial: 6 %
- IVA: 10 %

## R Revestimientos y trasdosados

### RS Pisos

#### RSS De caucho, de linóleo y vinílicos

**RSS036** m² Piso vinílico homogéneo, antideslizante, para uso en cuartos húmedos, en rollo.
Piso vinílico homogéneo, antideslizante, para uso en cuartos húmedos, de 2,0 mm de espesor, con tarugos en relieve, color a elegir; suministrado en rollos de 200 cm de ancho; peso total: 3150 g/m²; clasificación al uso, según ISO 10874: clase 23 para uso doméstico; clase 34 para uso comercial; clase 43 para uso industrial; Euroclase Bfl-s1 de reacción al fuego. Colocación en obra: con adhesivo de poliuretano bicomponente para aplicar en interiores y exteriores, para el encolado de pisos de PVC, sobre capa fina de nivelación.
Criterio de valoración económica: El precio no incluye la capa fina de nivelación.
Incluye: Replanteo y recorte del piso. Aplicación del adhesivo. Colocación del piso. Soldado de unión y juntas entre rollos. Resolución de encuentros y puntos singulares. Eliminación y limpieza del material sobrante. Limpieza final del piso.
Criterio de medición de proyecto: Superficie útil, medida según documentación gráfica de Proyecto, deduciendo los huecos de superficie mayor de 1 m².
Criterio de medición de obra: Se medirá la superficie realmente ejecutada según especificaciones de Proyecto, deduciendo los huecos de superficie mayor de 1 m².

| Código | Ud | Descripción | Rendimiento | Precio | Importe |
|---|---|---|---|---|---|
| mt18adq010a | kg | Adhesivo de poliuretano bicomponente para aplicar en interiores y exteriores, para el encolado de pisos de PVC, sin disolventes ni plastificantes, color beige. (material) | 0.225 | 59495 | 13386.375 |
| mt18dsi040a | m² | Lámina homogénea de PVC, antideslizante, para uso en cuartos húmedos, de 2 mm de espesor, con tarugos en relieve, color a elegir; suministrada en rollos de 200 cm de ancho; peso total: 3150 g/m²; clasificación al uso, según ISO 10874: clase 23 para uso doméstico; clase 34 para uso comercial; clase 43 para uso industrial; Euroclase Bfl-s1 de reacción al fuego. (material) | 1.1 | 284740 | 313214.000 |
| mo026 | h | Oficial instalador de revestimientos flexibles. (mano de obra) | 0.494 | 68610.61 | 33893.641 |
| mo064 | h | Medio oficial instalador de revestimientos flexibles. (mano de obra) | 0.275 | 43989.11 | 12097.005 |
| % | % | Herramientas | 2 % | 372591.021 | 7451.820 |
|  |  | Costes directos |  |  | 380042.841 |

Residuos:
- colocación: mt18adq010a; factor de residuo 0.03292
- colocación: mt18dsi040a; factor de residuo 0.0395721

## Recursos

**mt18adq010a** kg Adhesivo de poliuretano bicomponente para aplicar en interiores y exteriores
Datos técnicos: Coste energético 144.471 MJ; Emisión de CO2 7.014 kg; Código LER 17 09 04; Masa del elemento 1 kg; Volumen 0.000667 m3
Residuos:
- embalaje: re170203 Plástico. (componente de residuo); rendimiento 0.003 kg; Código LER 17 02 03; Masa del elemento 1 kg; Volumen 0.001667 m3

**mt18dsi040a** m² Lámina homogénea de PVC
Datos técnicos: Coste energético 143.102 MJ; Emisión de CO2 15.550 kg; Código LER 17 02 03; Masa del elemento 3.15 kg; Volumen 0.00525 m3
Residuos:
- embalaje: re170203 Plástico; rendimiento 0.037 kg
