# Formación de encuentro entre el cielorraso continuo de placas de yeso y el paramento vertical

- Propiedad del archivo: CYPE INGENIEROS, S.A.
- Formato: FIEBDC-3/2002
- Ámbito geográfico: Paraguay
- Divisa: PYG
- Costes indirectos: 3.00 %
- Gastos generales: 13.00 %
- Beneficio industrial: 6.00 %
- IVA: 10.00 %

**RTA022** m Formación de encuentro entre el cielorraso continuo de placas de yeso y el paramento vertical, mediante la formación de junta elástica perimetral con banda de poliestireno, a la que se adosará la placa de yeso, y posterior recubrimiento con cinta de papel; dejando una separación mínima de 5 mm entre las placas y el paramento. Incluso banda de poliestireno, pasta de yeso para el relleno de las juntas y cinta de papel.
Formación de encuentro entre el cielorraso continuo de placas de yeso y el paramento vertical, mediante la formación de junta elástica perimetral con banda de poliestireno, a la que se adosará la placa de yeso, y posterior recubrimiento con cinta de papel; dejando una separación mínima de 5 mm entre las placas y el paramento. Incluso banda de poliestireno, pasta de yeso para el relleno de las juntas y cinta de papel.
Incluye: Replanteo y trazado en el paramento. Colocación de la banda de poliestireno. Recubrimiento con cinta de papel.
Criterio de medición de proyecto: Longitud medida según documentación gráfica de Proyecto.
Criterio de medición de obra: Se medirá la longitud realmente ejecutada según especificaciones de Proyecto.

| Código | Ud | Descripción | Rendimiento | Precio | Importe |
|---|---|---|---|---|---|
| mt27wav030 | m | Cinta de papel de 5 cm de ancho. (material) | 1.000 | 628.00 | 628.00 |
| mt16pea020b | m² | Panel rígido de poliestireno expandido, mecanizado lateral recto, de 20 mm de espesor, resistencia térmica 0,55 m²K/W, conductividad térmica 0,036 W/(mK), para junta de dilatación. (material) | 0.020 | 11221.00 | 224.42 |
| mt09pes010 | m³ | Pasta de yeso. (material) | 0.001 | 559598.00 | 559.60 |
| mo035 | h | Oficial escayolista. (mano de obra) | 0.314 | 38913.71 | 12218.90 |
| mo117 | h | Medio oficial escayolista. (mano de obra) | 0.314 | 23803.13 | 7474.18 |
| % | % | Herramientas | 2 % | 21105.10 | 422.10 |
|  |  | Costes directos |  |  | 21527.20 |
