# Tabica para cielorraso registrable de placas de yeso

- Propiedad del archivo: CYPE Ingenieros S.A.
- Formato: FIEBDC-3/2016
- Programa: Generador de precios de la construcción. CYPE Ingenieros, S.A.
- Fecha: 09/04/2024
- Ámbito geográfico: Paraguay
- Divisa: PYG
- Costes indirectos: 3 %
- Gastos generales: 13 %
- Beneficio industrial: 6 %
- IVA: 10 %

## R Revestimientos y trasdosados

### RT Cielorrasos en interiores

#### RTB Registrables, de placas de yeso

**RTB020** m Tabica para cielorraso registrable de placas de yeso.
Formación de tabica vertical en cambio de nivel de cielorraso registrable, mediante placas de yeso con nervaduras y acabado liso sobre perfiles metálicos, para cerrar un espacio de 20 cm de altura. Incluso fijaciones para el anclaje de los perfiles y pasta de yeso.
Incluye: Replanteo y trazado en los paramentos de la situación de la tabica. Presentación y corte de las piezas. Humectación de la base de fijación. Montaje de los perfiles. Colocación y rejuntado de las piezas. Repasos de encuentros entre piezas, esquinas y rincones.
Criterio de medición de proyecto: Longitud medida según documentación gráfica de Proyecto.
Criterio de medición de obra: Se medirá la longitud realmente ejecutada según especificaciones de Proyecto.

| Código | Ud | Descripción | Rendimiento | Precio | Importe |
|---|---|---|---|---|---|
| mt12fpe010b | m² | Placa de yeso con nervaduras, de 100x60 cm y de 8 mm de espesor (20 mm de espesor total, incluyendo las nervaduras), con canto recto y acabado liso, sin revestir, para cielorrasos. (material) | 0.224 | 32014 | 7171.136 |
| mt09pes010 | m³ | Pasta de yeso. (material) | 0.002 | 888219 | 1776.438 |
| mt12psg225 | m | Perfil de acero galvanizado, para la sustentación de tabica en cielorrasos registrables. (material) | 2.1 | 22750 | 47775.000 |
| mt12psg230 | Ud | Horquilla de acero galvanizado. (material) | 0.55 | 7103 | 3906.650 |
| mt12psg231 | Ud | Pieza de empalme. (material) | 0.55 | 8956 | 4925.800 |
| mo035 | h | Oficial escayolista. (mano de obra) | 0.572 | 66739.25 | 38174.851 |
| mo117 | h | Medio oficial escayolista. (mano de obra) | 0.572 | 41172.67 | 23550.767 |
| % | % | Herramientas | 2 % | 127280.642 | 2545.613 |
|  |  | Costes directos |  |  | 129826.255 |

Residuos:
- colocación: mt12fpe010b; factor de residuo 0.021
- colocación: mt09pes010 Pasta de yeso; factor de residuo 0.0053

## Recursos

**mt12fpe010b** m² Placa de yeso con nervaduras
Datos técnicos: Coste energético 22.696 MJ; Emisión de CO2 1.009 kg; Código LER 17 08 02; Masa del elemento 6.6 kg; Volumen 0.0066 m3
Residuos:
- embalaje: re170203 Plástico. (componente de residuo); rendimiento 0.004 kg; Código LER 17 02 03; Masa del elemento 1 kg; Volumen 0.001667 m3

**mt09pes010** m³ Pasta de yeso
Datos técnicos: Coste energético 2846.250 MJ; Emisión de CO2 107.250 kg; Código LER 17 08 02; Masa del elemento 825 kg; Volumen 0.825 m3
