# Cielorraso registrable de placas de yeso

- Propiedad del archivo: CYPE Ingenieros S.A.
- Formato: FIEBDC-3/2016
- Programa: Generador de precios de la construcción. CYPE Ingenieros, S.A.
- Fecha: 09/11/2024
- Ámbito geográfico: Paraguay
- Divisa: PYG
- Costes indirectos: 3 %
- Gastos generales: 13 %
- Beneficio industrial: 6 %
- IVA: 10 %

## R Revestimientos y trasdosados

### RT Cielorrasos en interiores

#### RTB Registrables, de placas de yeso

**RTB025** m² Cielorraso registrable de placas de yeso.
Cielorraso registrable suspendido, situado a una altura menor de 4 m, constituido por: ESTRUCTURA: perfilería vista acabado lacado, color blanco, comprendiendo perfiles primarios y secundarios, suspendidos de la losa o elemento soporte con varillas y cuelgues; PLACAS: placas de yeso, de superficie fisurada, 60x60 cm. Incluso perfiles angulares, fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12fac020b | Ud | Varilla metálica de acero galvanizado de 6 mm de diámetro. (material) | 1 | 3349 | 3349.000 |
| mt12fac030a | m | Perfilería vista con acabado lacado color blanco, para cielorrasos registrables, incluso piezas complementarias y especiales. (material) | 4 | 9106 | 36424.000 |
| mt12fac060 | Ud | Perfil angular para remates perimetrales. (material) | 0.6 | 6489 | 3893.400 |
| mt12fac050 | Ud | Accesorios para la instalación de cielorrasos registrables. (material) | 0.2 | 16852 | 3370.400 |
| mt12fpe020a | m² | Placa de yeso, de superficie fisurada, 60x60 cm, para colocar sobre perfilería vista en cielorrasos registrables. (material) | 1.02 | 52334 | 53380.680 |
| mo035 | h | Oficial escayolista. (mano de obra) | 0.263 | 68610.61 | 18044.590 |
| mo117 | h | Medio oficial escayolista. (mano de obra) | 0.263 | 42327.3 | 11132.080 |
| % | % | Herramientas | 2 % | 129594.150 | 2591.883 |
|  |  | Costes directos |  |  | 132186.033 |

Residuos:
- colocación: mt12fac020b Varilla metálica de acero galvanizado de 6 mm de diámetro; factor de residuo 0.0188
- colocación: mt12fac030a; factor de residuo 0.02
- colocación: mt12fac060 Perfil angular para remates perimetrales; factor de residuo 0.0188
- colocación: mt12fpe020a Placa de yeso, de superficie fisurada, 60x60 cm, para colocar sobre perfilería vista en cielorrasos registrables; factor de residuo 0.021

## Recursos

**mt12fac020b** Ud Varilla metálica de acero galvanizado de 6 mm de diámetro
Datos técnicos: Coste energético 3.803 MJ; Emisión de CO2 0.261 kg; Código LER 17 04 05; Masa del elemento 0.055 kg; Volumen 0.000026 m3
Residuos:
- embalaje: re170203 Plástico. (componente de residuo); rendimiento 0.025 kg; Código LER 17 02 03; Masa del elemento 1 kg; Volumen 0.001667 m3

**mt12fac030a** m Perfilería vista con acabado lacado color blanco
Datos técnicos: Coste energético 3.335 MJ; Emisión de CO2 0.172 kg; Código LER 17 04 05; Masa del elemento 0.29 kg; Volumen 0.000138 m3
Residuos:
- embalaje: re170203 Plástico; rendimiento 0.005 kg

**mt12fac060** Ud Perfil angular para remates perimetrales
Datos técnicos: Coste energético 10.218 MJ; Emisión de CO2 0.714 kg; Código LER 17 04 05; Masa del elemento 0.265 kg; Volumen 0.000126 m3
Residuos:
- embalaje: re170203 Plástico; rendimiento 0.025 kg

**mt12fpe020a** m² Placa de yeso, de superficie fisurada, 60x60 cm, para colocar sobre perfilería vista en cielorrasos registrables
Datos técnicos: Coste energético 22.696 MJ; Emisión de CO2 1.009 kg; Código LER 17 08 02; Masa del elemento 6.6 kg; Volumen 0.0066 m3
Residuos:
- embalaje: re170203 Plástico; rendimiento 0.004 kg
