# Cielorraso continuo de placas de yeso laminado, de altas prestaciones acústicas. Sistema "KNAUF"

- Propiedad del archivo: CYPE Ingenieros S.A.
- Formato: FIEBDC-3/2016
- Programa: Generador de precios de la construcción. CYPE Ingenieros, S.A.
- Fecha: 09/04/2024
- Ámbito geográfico: Paraguay
- Divisa: PYG
- Costes indirectos: 3 %
- Gastos generales: 13 %
- Beneficio industrial: 6 %
- IVA: 10 %

## R Revestimientos y trasdosados

### RT Cielorrasos en interiores

#### RTC Continuos, de placas de yeso laminado

**RTC053** m² Cielorraso continuo de placas de yeso laminado, de altas prestaciones acústicas. Sistema "KNAUF".
Cielorraso continuo suspendido, liso, situado a una altura menor de 4 m, con nivel de calidad del acabado Q2. Sistema D112.es Silentboard "KNAUF" (12,5+27+27), constituido por: ESTRUCTURA: estructura metálica de acero galvanizado de fajas fajas fajas maestras primarias 60/27 mm con una modulación de 1000 mm y suspendidas de la losa o elemento soporte de hormigón con anclajes directos con amortiguadores antivibración de caucho, y varillas cada 750 mm, y fajas fajas fajas maestras secundarias fijadas perpendicularmente a las fajas fajas fajas maestras primarias con conectores tipo caballete con una modulación de 400 mm; PLACAS: una capa de placas de yeso laminado DFR / - 625 / longitud / 12,5 / con los bordes longitudinales semirredondeados afinados, Silentboard BV "KNAUF". Incluso banda acústica de dilatación, autoadhesiva, "KNAUF", perfiles en U 30/25/3000 mm, "KNAUF", fijaciones para el anclaje de los perfiles, tornillería para la fijación de las placas, pasta de juntas Jointfiller 24H "KNAUF", cinta microperforada de papel "KNAUF" y accesorios de montaje.
Incluye: Replanteo de los ejes de la estructura metálica. Nivelación y fijación de los perfiles perimetrales. Señalización de los puntos de anclaje a la losa o elemento soporte. Nivelación y suspensión de los perfiles primarios y secundarios de la estructura. Corte de las placas. Fijación de las placas. Resolución de encuentros y puntos singulares. Tratamiento de juntas.
Criterio de medición de proyecto: Superficie medida entre paramentos, según documentación gráfica de Proyecto, sin descontar huecos para instalaciones.
Criterio de medición de obra: Se medirá la superficie realmente ejecutada según especificaciones de Proyecto, sin deducir los huecos de superficie menor de 1 m².

| Código | Ud | Descripción | Rendimiento | Precio | Importe |
|---|---|---|---|---|---|
| mt12drk050a | m | Perfil en U 30/25/3000 mm, "KNAUF", de acero Z2 (Z275) galvanizado normal, 0,55 mm de espesor. (material) | 0.4 | 70617 | 28246.800 |
| mt12psg220 | Ud | Fijación compuesta por tarugo y tornillo 5x27. (material) | 2 | 662 | 1324.000 |
| mt12psg300 | Ud | Anclaje directo con amortiguador antivibración de caucho. (material) | 1.2 | 29750 | 35700.000 |
| mt12pek030 | Ud | Varilla de cuelgue "KNAUF" de 100 cm. (material) | 1.2 | 3963 | 4755.600 |
| mt12drk040a | m | Faja faja maestra 60/27 "KNAUF", de acero Z4 (Z450) galvanizado especial. (material) | 3.2 | 29956 | 95859.200 |
| mt12pek020za | Ud | Conector, para faja faja maestra 60/27, "KNAUF". (material) | 0.6 | 2025 | 1215.000 |
| mt12pek020ra | Ud | Conector tipo caballete, para faja faja maestra 60/27, "KNAUF". (material) | 2.3 | 2427 | 5582.100 |
| mt12ppk010la | m² | Placa de yeso laminado DFR / - 625 / longitud / 12,5 / con los bordes longitudinales semirredondeados afinados, Silentboard BV "KNAUF"; Euroclase A2-s1, d0 de reacción al fuego. (material) | 1.05 | 234601 | 246331.050 |
| mt12ptk040a | Ud | Tornillo autoperforante Diamant XTN "KNAUF" 3,9x23. (material) | 17 | 215 | 3655.000 |
| mt12ptk040c | Ud | Tornillo autoperforante Diamant XTN "KNAUF" 3,9x38. (material) | 17 | 324 | 5508.000 |
| mt12pck020b | m | Banda acústica de dilatación, autoadhesiva, de espuma de poliuretano de celdas cerradas "KNAUF", de 3,2 mm de espesor y 50 mm de ancho, resistencia térmica 0,10 m²K/W, conductividad térmica 0,032 W/(mK). (material) | 0.4 | 2534 | 1013.600 |
| mt12pik010e | kg | Pasta de juntas Jointfiller 24H "KNAUF", Euroclase A2-s1, d0 de reacción al fuego, rango de temperatura de trabajo de 5 a 30°C, para aplicación manual con cinta de juntas. (material) | 0.808 | 9568 | 7730.944 |
| mt12pck010a | m | Cinta microperforada de papel "KNAUF" de 50 mm de ancho. (material) | 0.45 | 459 | 206.550 |
| mo015 | h | Oficial colocador de cielosrrasos. (mano de obra) | 0.324 | 68578.53 | 22219.444 |
| mo082 | h | Medio oficial colocador de cielosrrasos. (mano de obra) | 0.324 | 42789.48 | 13863.792 |
| % | % | Herramientas | 2 % | 473211.080 | 9464.222 |
|  |  | Costes directos |  |  | 482675.302 |

Residuos:
- colocación: mt12drk050a Perfil en U 30/25/3000 mm, "KNAUF", de acero Z2 (Z275) galvanizado normal, 0,55 mm de espesor; factor de residuo 0.0053
- colocación: mt12psg300 Anclaje directo con amortiguador antivibración de caucho; factor de residuo 0.02
- colocación: mt12pek020za Conector, para faja faja maestra 60/27, "KNAUF"; factor de residuo 0.02
- colocación: mt12pek020ra Conector tipo caballete, para faja faja maestra 60/27, "KNAUF"; factor de residuo 0.02
- colocación: mt12ppk010la; factor de residuo 0.00952394
- colocación: mt12ptk040a Tornillo autoperforante Diamant XTN "KNAUF" 3,9x23; factor de residuo 0.005
- colocación: mt12ptk040c Tornillo autoperforante Diamant XTN "KNAUF" 3,9x38; factor de residuo 0.005
- colocación: mt12pck020b; factor de residuo 0.06
- colocación: mt12pik010e; factor de residuo 0.03
- colocación: mt12pck010a Cinta microperforada de papel "KNAUF" de 50 mm de ancho; factor de residuo 0.0440299

## Recursos

**mt12drk050a** m Perfil en U 30/25/3000 mm, "KNAUF", de acero Z2 (Z275) galvanizado normal, 0,55 mm de espesor
Datos técnicos: Coste energético 57.784 MJ; Emisión de CO2 1.780 kg; Código LER 17 04 05; Masa del elemento 0.43 kg; Volumen 0.000205 m3
Residuos:
- embalaje: re170203 Plástico. (componente de residuo); rendimiento 0.008 kg; Código LER 17 02 03; Masa del elemento 1 kg; Volumen 0.001667 m3

**mt12psg300** Ud Anclaje directo con amortiguador antivibración de caucho
Datos técnicos: Coste energético 4.732 MJ; Emisión de CO2 0.240 kg; Código LER 17 04 05; Masa del elemento 0.235 kg; Volumen 0.000112 m3
Residuos:
- embalaje: re170203 Plástico; rendimiento 0.025 kg

**mt12pek020za** Ud Conector, para faja faja maestra 60/27, "KNAUF"
Datos técnicos: Coste energético 3.307 MJ; Emisión de CO2 0.166 kg; Código LER 17 04 05; Masa del elemento 0.09 kg; Volumen 0.000043 m3
Residuos:
- embalaje: re170203 Plástico; rendimiento 0.025 kg

**mt12pek020ra** Ud Conector tipo caballete, para faja faja maestra 60/27, "KNAUF"
Datos técnicos: Coste energético 3.503 MJ; Emisión de CO2 0.176 kg; Código LER 17 04 05; Masa del elemento 0.11 kg; Volumen 0.000052 m3
Residuos:
- embalaje: re170203 Plástico; rendimiento 0.025 kg

**mt12ppk010la** m² Placa de yeso laminado DFR / - 625 / longitud / 12,5 / con los bordes longitudinales semirredondeados afinados
Datos técnicos: Coste energético 460.607 MJ; Emisión de CO2 6.877 kg; Código LER 17 08 02; Masa del elemento 17.5 kg; Volumen 0.0175 m3
Residuos:
- embalaje: re170203 Plástico; rendimiento 0.011 kg

**mt12ptk040a** Ud Tornillo autoperforante Diamant XTN "KNAUF" 3,9x23
Datos técnicos: Coste energético 0.014 MJ; Emisión de CO2 0.002 kg; Código LER 17 04 05; Masa del elemento 0.0014 kg
Residuos:
- embalaje: re150101 Envases de papel y cartón. (componente de residuo); rendimiento 0.001 kg; Código LER 15 01 01; Masa del elemento 1 kg; Volumen 0.001333 m3

**mt12ptk040c** Ud Tornillo autoperforante Diamant XTN "KNAUF" 3,9x38
Datos técnicos: Coste energético 0.020 MJ; Emisión de CO2 0.002 kg; Código LER 17 04 05; Masa del elemento 0.002 kg
Residuos:
- embalaje: re150101 Envases de papel y cartón; rendimiento 0.001 kg

**mt12pck020b** m Banda acústica de dilatación
Datos técnicos: Coste energético 1.712 MJ; Emisión de CO2 0.083 kg; Código LER 17 06 04; Masa del elemento 0.0112 kg; Volumen 0.000019 m3
Residuos:
- embalaje: re170203 Plástico; rendimiento 0.001 kg

**mt12pik010e** kg Pasta de juntas Jointfiller 24H "KNAUF"
Datos técnicos: Coste energético 12.798 MJ; Emisión de CO2 0.436 kg; Código LER 17 08 02; Masa del elemento 1 kg; Volumen 0.001 m3
Residuos:
- embalaje: re170203 Plástico; rendimiento 0.02 kg

**mt12pck010a** m Cinta microperforada de papel "KNAUF" de 50 mm de ancho
Datos técnicos: Coste energético 0.004 MJ; Emisión de CO2 0.006 kg; Código LER 20 01 01; Masa del elemento 0.0067 kg; Volumen 0.000009 m3
