# Cielorraso continuo, para uso agroalimentario, de paneles de poliestireno extruido

- Propiedad del archivo: CYPE Ingenieros S.A.
- Formato: FIEBDC-3/2016
- Programa: Generador de precios de la construcción. CYPE Ingenieros, S.A.
- Fecha: 09/04/2024
- Ámbito geográfico: Paraguay
- Divisa: PYG
- Costes indirectos: 3 %
- Gastos generales: 13 %
- Beneficio industrial: 6 %
- IVA: 10 %

## R Revestimientos y trasdosados

### RT Cielorrasos en interiores

#### RTI Continuos, de poliestireno extruido

**RTI010** m² Cielorraso continuo, para uso agroalimentario, de paneles de poliestireno extruido.
Cielorraso continuo suspendido, para uso agroalimentario, situado a una altura menor de 4 m, constituido por: ESTRUCTURA: estructura auxiliar formada por tableros hidrófugos de densidad media (MDF), de fibras de madera y resinas sintéticas de 19 mm de espesor fijados a la losa o elemento soporte con varillas metálicas de acero galvanizado de 3 mm de diámetro dotadas de ganchos cerrados en ambos extremos; PANELES: paneles rígidos de poliestireno extruido, de superficie lisa y mecanizado lateral machihembrado, de 2,5x0,6 m y 30 mm de espesor, resistencia térmica 0,9 m²K/W, conductividad térmica 0,034 W/(mK). Incluso accesorios de montaje.
Incluye: Trazado en los muros del nivel del cielorraso. Colocación a nivel de reglones adosados a los muros perimetrales. Colocación y fijación de los tirantes. Colocación y ajuste de los tableros. Realización de orificios para el paso de los tubos de la instalación eléctrica. Corte de los paneles. Fijación de los paneles de poliestireno extruido mediante anclajes metálicos a los tableros de fibras de madera. Resolución de encuentros y puntos singulares.
Criterio de medición de proyecto: Superficie medida entre paramentos, según documentación gráfica de Proyecto, sin descontar huecos para instalaciones.
Criterio de medición de obra: Se medirá la superficie realmente ejecutada según especificaciones de Proyecto, sin descontar huecos para instalaciones.

| Código | Ud | Descripción | Rendimiento | Precio | Importe |
|---|---|---|---|---|---|
| mt16pxp030a | m² | Panel rígido de poliestireno extruido, para cielorrasos agroalimentarios, de superficie lisa y mecanizado lateral machihembrado, con acabado visto en color crema, de 2,5x0,6 m y 30 mm de espesor, resistencia térmica 0,9 m²K/W, conductividad térmica 0,034 W/(mK), Euroclase E de reacción al fuego, con código de designación XPS-EN 13164-T1-CS(10/Y)300-DLT(2)5-DS(T)-WL(T)0,7. (material) | 1.05 | 72792 | 76431.600 |
| mt12ftm010a | m² | Tablero hidrófugo de densidad media (MDF), de fibras de madera y resinas sintéticas de 19 mm de espesor, para revestir, utilizado en cielorrasos agroalimentarios. (material) | 1.05 | 74014 | 77714.700 |
| mt12fac020a | Ud | Varilla metálica de acero galvanizado de 3 mm de diámetro. (material) | 3.5 | 2882 | 10087.000 |
| mt12fac021 | kg | Alambre de acero galvanizado de 0,7 mm de diámetro. (material) | 0.1 | 11632 | 1163.200 |
| mo015 | h | Oficial colocador de cielosrrasos. (mano de obra) | 0.343 | 68578.53 | 23522.436 |
| mo082 | h | Medio oficial colocador de cielosrrasos. (mano de obra) | 0.343 | 42789.48 | 14676.792 |
| % | % | Herramientas | 2 % | 203595.728 | 4071.915 |
|  |  | Costes directos |  |  | 207667.643 |

Residuos:
- colocación: mt16pxp030a; factor de residuo 0.048
- colocación: mt12ftm010a; factor de residuo 0.0119098
- colocación: mt12fac020a Varilla metálica de acero galvanizado de 3 mm de diámetro; factor de residuo 0.0187857
- colocación: mt12fac021 Alambre de acero galvanizado de 0,7 mm de diámetro; factor de residuo 0.0045

## Recursos

**mt16pxp030a** m² Panel rígido de poliestireno extruido
Datos técnicos: Coste energético 102.235 MJ; Emisión de CO2 3.273 kg; Código LER 17 06 04; Masa del elemento 1.14 kg; Volumen 0.0019 m3
Residuos:
- embalaje: re170203 Plástico. (componente de residuo); rendimiento 0.024 kg; Código LER 17 02 03; Masa del elemento 1 kg; Volumen 0.001667 m3

**mt12ftm010a** m² Tablero hidrófugo de densidad media (MDF)
Datos técnicos: Coste energético 430.837 MJ; Emisión de CO2 5.584 kg; Código LER 17 02 01; Masa del elemento 13.01 kg; Volumen 0.011827 m3
Residuos:
- embalaje: re170203 Plástico; rendimiento 0.025 kg

**mt12fac020a** Ud Varilla metálica de acero galvanizado de 3 mm de diámetro
Datos técnicos: Coste energético 2.773 MJ; Emisión de CO2 0.156 kg; Código LER 17 04 05; Masa del elemento 0.014 kg; Volumen 0.000007 m3
Residuos:
- embalaje: re170203 Plástico; rendimiento 0.025 kg

**mt12fac021** kg Alambre de acero galvanizado de 0,7 mm de diámetro
Datos técnicos: Coste energético 25.100 MJ; Emisión de CO2 2.560 kg; Código LER 17 04 05; Masa del elemento 1 kg; Volumen 0.000476 m3
