# Tablero eléctrico para iluminación de piscina, con transformador eléctrico de 300 W y 230/12 V, para la alimentación de 3 focos

- Propiedad del archivo: CYPE INGENIEROS, S.A.
- Formato: FIEBDC-3/2002
- Ámbito geográfico: Paraguay
- Divisa: PYG
- Costes indirectos: 3.00 %
- Gastos generales: 13.00 %
- Beneficio industrial: 6.00 %
- IVA: 10.00 %

**UPI010** Ud Tablero eléctrico para iluminación de piscina, con transformador eléctrico de 300 W y 230/12 V, para la alimentación de 3 focos.
Tablero eléctrico para iluminación de piscina, con transformador eléctrico de 300 W y 230/12 V, para la alimentación de 3 focos, con las protecciones necesarias y conexión de tierra. Totalmente instalado y en funcionamiento.
Incluye: Replanteo. Colocación de la caja para el cuadro. Montaje de los componentes.
Criterio de medición de proyecto: Número de unidades previstas, según documentación gráfica de Proyecto.
Criterio de medición de obra: Se medirá el número de unidades realmente ejecutadas según especificaciones de Proyecto.

| Código | Ud | Descripción | Rendimiento | Precio | Importe |
|---|---|---|---|---|---|
| mt47pil010c | Ud | Tablero eléctrico para iluminación de piscina, con transformador eléctrico de 300 W y 230/12 V, para la alimentación de 3 focos, con las protecciones necesarias y conexión de tierra. (material) | 1.000 | 7208244.00 | 7208244.00 |
| mt34www011 | Ud | Material auxiliar para instalación de aparatos de iluminación. (material) | 1.000 | 7536.00 | 7536.00 |
| mo003 | h | Oficial electricista. (mano de obra) | 1.386 | 40066.72 | 55532.47 |
| mo102 | h | Medio oficial electricista. (mano de obra) | 1.386 | 24766.72 | 34326.67 |
| % | % | Herramientas | 2 % | 7305639.14 | 146112.78 |
|  |  | Costes directos |  |  | 7451751.92 |
