# Vallado de parcela, de malla de simple torsión

- Propiedad del archivo: CYPE Ingenieros S.A.
- Formato: FIEBDC-3/2016
- Programa: Generador de precios de la construcción. CYPE Ingenieros, S.A.
- Fecha: 09/11/2024
- Ámbito geográfico: Paraguay
- Divisa: PYG
- Costes indirectos: 3 %
- Gastos generales: 13 %
- Beneficio industrial: 6 %
- IVA: 10 %

## U Urbanización interior de la parcela

### UV Cerramientos exteriores

#### UVT Mallas metálicas

**UVT010** m Vallado de parcela, de malla de simple torsión.
Vallado de parcela formado por malla de simple torsión, de 8 mm de paso de malla y 1,1 mm de diámetro, acabado galvanizado y postes de acero galvanizado de 48 mm de diámetro y 1 m de altura, empotrados en dados de hormigón, en pozos excavados en el terreno. Incluso accesorios para la fijación de la malla de simple torsión a los postes metálicos.
Incluye: Replanteo. Excavación de pozos en el terreno. Colocación de los postes en los pozos. Vaciado del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.22 | 106062 | 23333.640 |
| mt52vst030i | Ud | Poste interior de refuerzo de tubo de acero galvanizado, de 48 mm de diámetro y 1,5 mm de espesor, altura 1 m. (material) | 0.06 | 117668 | 7060.080 |
| mt52vst030q | Ud | Poste extremo de tubo de acero galvanizado, de 48 mm de diámetro y 1,5 mm de espesor, altura 1 m. (material) | 0.04 | 144264 | 5770.560 |
| mt52vst030y | Ud | Poste en escuadra de tubo de acero galvanizado, de 48 mm de diámetro y 1,5 mm de espesor, altura 1 m. (material) | 0.2 | 162800 | 32560.000 |
| mt52vst010aa | m² | Malla de simple torsión, de 8 mm de paso de malla y 1,1 mm de diámetro, acabado galvanizado. (material) | 1.2 | 20515 | 24618.000 |
| mt52vpm055 | Ud | Accesorios para la fijación de la malla de simple torsión a los postes metálicos. (material) | 1 | 13083 | 13083.000 |
| mt10hmf130nwd | m³ | Hormigón masivo fck 200, tipo HM-20/B/19/I, elaborado en planta. (material) | 0.015 | 793040 | 11895.600 |
| mo087 | h | Medio oficial de construcción de obra civil. (mano de obra) | 0.114 | 43989.11 | 5014.759 |
| mo011 | h | Oficial montador. (mano de obra) | 0.103 | 70501.64 | 7261.669 |
| mo080 | h | Medio oficial montador. (mano de obra) | 0.103 | 43989.11 | 4530.878 |
| % | % | Herramientas | 3 % | 135128.186 | 4053.846 |
|  |  | Costes directos |  |  | 139182.032 |

Residuos:
- colocación: mt52vst010aa Malla de simple torsión, de 8 mm de paso de malla y 1,1 mm de diámetro, acabado galvanizado; factor de residuo 0.0188
- colocación: mt10hmf130nwd Hormigón masivo fck 200, tipo HM-20/B/19/I, elaborado en planta; factor de residuo 0.00115068

## Recursos

**mt52vst010aa** m² Malla de simple torsión, de 8 mm de paso de malla y 1,1 mm de diámetro, acabado galvanizado
Datos técnicos: Coste energético 38.835 MJ; Emisión de CO2 3.859 kg; Código LER 17 04 05; Masa del elemento 1.47 kg; Volumen 0.0007 m3
Residuos:
- embalaje: re170203 Plástico. (componente de residuo); rendimiento 0.02 kg; Código LER 17 02 03; Masa del elemento 1 kg; Volumen 0.001667 m3

**mt10hmf130nwd** m³ Hormigón masivo fck 200, tipo HM-20/B/19/I, elaborado en planta
Datos técnicos: Coste energético 1840.000 MJ; Emisión de CO2 230.000 kg; Código LER 17 01 01; Masa del elemento 2300 kg; Volumen 1.533333 m3
