# Ensayo de materiales de relleno

- Propiedad del archivo: CYPE Ingenieros S.A.
- Formato: FIEBDC-3/2016
- Programa: Generador de precios de la construcción. CYPE Ingenieros, S.A.
- Fecha: 09/04/2024
- Ámbito geográfico: Paraguay
- Divisa: PYG
- Costes indirectos: 3 %
- Gastos generales: 13 %
- Beneficio industrial: 6 %
- IVA: 10 %

## X Control de calidad y ensayos

### XT Tierras y agregados

#### XTR Rellenos y compactaciones

**XTR010** Ud Ensayo de materiales de relleno.
Ensayos para la selección y control de un material de relleno de suelo seleccionado. Ensayos en laboratorio acreditado en el área técnica correspondiente, sobre una muestra tomada en obra: análisis granulométrico ISO 17892-4; límites de Atterberg ISO 17892-12; Proctor Modificado; C.B.R. contenido de materia orgánica; contenido en sales solubles. Ensayos "in situ": densidad y humedad según ASTM D6938; placa de carga. Incluso desplazamiento a obra y redacción de informe técnico con especificación de cada uno de los resultados obtenidos para la selección y control del material de relleno.
Incluye: Desplazamiento a obra. Toma de muestras. Realización de ensayos en laboratorio. Realización de ensayos "in situ". Redacción de informe de los resultados de los ensayos realizados.
Criterio de medición de proyecto: Ensayo a realizar, según documentación del Plan de control de calidad.

| Código | Ud | Descripción | Rendimiento | Precio | Importe |
|---|---|---|---|---|---|
| mt49stc010b | Ud | Toma de una muestra de material de relleno o terraplenado. (material) | 1 | 189745 | 189745.000 |
| mt49sla080b | Ud | Análisis granulométrico por tamizado de una muestra de material de relleno o terraplenado, según ISO 17892-4. (material) | 1 | 186340 | 186340.000 |
| mt49sla060 | Ud | Ensayo para determinar los Límites de Atterberg (límite líquido y plástico de una muestra de suelo), según ISO 17892-12. (material) | 1 | 223484 | 223484.000 |
| mt49sue020 | Ud | Ensayo Proctor Modificado. (material) | 1 | 572639 | 572639.000 |
| mt49sue030 | Ud | Ensayo C.B.R. (California Bearing Ratio) en laboratorio, sin incluir ensayo Proctor, en explanadas. (material) | 1 | 1079223 | 1079223.000 |
| mt49des020 | Ud | Desplazamiento de personal y equipo a obra para la realización del ensayo de densidad y humedad. (material) | 1 | 266200 | 266200.000 |
| mt49sla075 | Ud | Ensayo para determinar la densidad y humedad "in situ" del terreno, según ASTM D6938. (material) | 1 | 92860 | 92860.000 |
| mt49sue040 | Ud | Ensayo de placa de carga. (material) | 1 | 1114324 | 1114324.000 |
| mt49sla120 | Ud | Ensayo cuantitativo para determinar el contenido en materia orgánica de una muestra de suelo. (material) | 1 | 167768 | 167768.000 |
| mt49sla115 | Ud | Ensayo cuantitativo para determinar el contenido en sales solubles de una muestra de suelo. (material) | 1 | 185721 | 185721.000 |
| mt49sin020a | Ud | Informe técnico sobre los resultados obtenidos en los ensayos realizados por laboratorio acreditado en el área técnica correspondiente en material de relleno o terraplenado. (material) | 1 | 1069674 | 1069674.000 |
| % | % | Herramientas | 2 % | 5147978.000 | 102959.560 |
|  |  | Costes directos |  |  | 5250937.560 |
