# Dispositivo de anclaje textil empotrado en la estructura de hormigón armado

- Propiedad del archivo: CYPE Ingenieros S.A.
- Formato: FIEBDC-3/2016
- Programa: Generador de precios de la construcción. CYPE Ingenieros, S.A.
- Fecha: 06/11/2025
- Ámbito geográfico: Paraguay
- Divisa: PYG
- Costes indirectos: 3 %
- Gastos generales: 13 %
- Beneficio industrial: 6 %
- IVA: 10 %

## Y Seguridad y salud

### YC Sistemas de protección colectiva

#### YCL Líneas y dispositivos de anclaje

**YCL210** Ud Dispositivo de anclaje textil empotrado en la estructura de hormigón armado.
Dispositivo de anclaje para empotrar en techo, de 850 mm de longitud, formado por cinta de poliéster; 1 gaza en un extremo y 1 argolla en el otro extremo, fijado, por el extremo de la gaza y antes del vaciado, a una varilla conformada de acero AP 420 embebida en la viga de la estructura de hormigón armado, de 10 mm de diámetro mínimo y 500 mm de longitud mínima, para asegurar a un operario.
Criterio de medición de proyecto: Número de unidades previstas, según Estudio o Estudio Básico de Seguridad y Salud.
Criterio de medición de obra: Se medirá el número de unidades realmente colocadas según especificaciones de Estudio o Estudio Básico de Seguridad y Salud.

| Código | Ud | Descripción | Rendimiento | Precio | Importe |
|---|---|---|---|---|---|
| mt50spd010aa | Ud | Dispositivo de anclaje para empotrar en techo, de 850 mm de longitud, formado por cinta de poliéster; 1 gaza en un extremo y 1 argolla en el otro extremo, clase A1, fijado, por el extremo de la gaza y antes del vaciado, a una varilla conformada de acero AP 420 embebida en la viga de la estructura de hormigón armado, de 10 mm de diámetro mínimo y 500 mm de longitud mínima. (material) | 1 | 32393 | 32393.000 |
| mt07aco130d | kg | Acero en varillas corrugadas AP 420, según NP 4007 99, de varios diámetros. (material) | 0.1 | 5908 | 590.800 |
| mo120 | h | Peón Seguridad y Salud. (mano de obra) | 0.114 | 44181.01 | 5036.635 |
| % | % | Herramientas | 2 % | 38020.435 | 760.409 |
|  |  | Costes directos |  |  | 38780.844 |

Residuos:
- colocación: mt07aco130d Acero en varillas corrugadas AP 420, según NP 4007 99, de varios diámetros; factor de residuo 0.0075

## Recursos

**mt07aco130d** kg Acero en varillas corrugadas AP 420, según NP 4007 99, de varios diámetros
Datos técnicos: Coste energético 12.720 MJ; Emisión de CO2 0.530 kg; Código LER 17 04 05; Masa del elemento 1 kg; Volumen 0.000476 m3
