# Viga cadena de hormigón ciclópeo sobre zapata corrida

- Propiedad del archivo: CYPE INGENIEROS, S.A.
- Formato: FIEBDC-3/2002
- Ámbito geográfico: Paraguay
- Divisa: PYG
- Costes indirectos: 3.00 %
- Gastos generales: 13.00 %
- Beneficio industrial: 6.00 %
- IVA: 10.00 %

## C Fundaciones

### CS Superficiales

#### CSA Vigas cadena

**CSA020** m³ Viga cadena de hormigón ciclópeo sobre zapata corrida.
Viga cadena de hormigón ciclópeo sobre zapata corrida, realizada con hormigón fck 150, HM-15/P/38,1/I elaborado en planta y vaciado desde camión (60% de volumen) y piedra bruta de 15 a 30 cm de diámetro (40% de volumen), para el apoyo de muro de mampostería.
Criterio de valoración económica: El precio no incluye el encofrado.
Incluye: Replanteo. Vaciado y compactación del hormigón. Colocación de las piedras en el hormigón fresco. Coronación y enrase. Curado del hormigón.
Criterio de medición de proyecto: Volumen medido según documentación gráfica de Proyecto.
Criterio de medición de obra: Se medirá el volumen realmente ejecutado según especificaciones de Proyecto.

| Código | Ud | Descripción | Rendimiento | Precio | Importe |
|---|---|---|---|---|---|
| mt10hmf130nog | m³ | Hormigón masivo fck 150, tipo HM-15/P/38,1/I, elaborado en planta. (material) | 0.660 | 698066.00 | 460723.56 |
| mt01arg100b | m³ | Piedra bruta de 15 a 30 cm de diámetro. (material) | 0.400 | 115621.00 | 46248.40 |
| au00auh020 |  | Canaleta para vaciado del hormigón. | 1.000 | 0.00 | 0.00 |
| au00auh040 |  | Vibrador de hormigón, eléctrico. | 1.000 | 0.00 | 0.00 |
| mo045 | h | Oficial hormigonero. (mano de obra) | 0.155 | 74532.15 | 11552.48 |
| mo092 | h | Medio oficial hormigonero. (mano de obra) | 0.155 | 47756.10 | 7402.20 |
| mo113 | h | Ayudante de construcción. (mano de obra) | 1.241 | 44181.01 | 54828.63 |
| % | % | Herramientas | 2 % | 580755.27 | 11615.11 |
|  |  | Costes directos |  |  | 592370.38 |
