# Reparación estructural de hormigón, con mortero a base de cemento

- Propiedad del archivo: CYPE INGENIEROS, S.A.
- Formato: FIEBDC-3/2002
- Ámbito geográfico: Paraguay
- Divisa: PYG
- Costes indirectos: 3.00 %
- Gastos generales: 13.00 %
- Beneficio industrial: 6.00 %
- IVA: 10.00 %

## E Estructuras

### EH Hormigón armado

#### EHY Reparaciones

**EHY020** m² Reparación estructural de hormigón, con mortero a base de cemento.
Aplicación manual de mortero reparador, reforzado con fibras, resistente a los sulfatos, de muy alta resistencia mecánica y retracción compensada, con una resistencia a compresión a 28 días mayor o igual a 40 N/mm² y un módulo de elasticidad mayor o igual a 17000 N/mm², Euroclase A1 de reacción al fuego, compuesto por cementos especiales, agregados seleccionados, aditivos y fibras, en capa de 15 mm de espesor medio, con acabado superficial fratasado con esponja o fratás, para reparación y refuerzo estructural de elemento de hormigón.
Incluye: Humectación de la superficie soporte. Preparación de la mezcla. Aplicación del producto. Perfilado de aristas. Curado.
Criterio de medición de proyecto: Superficie medida según documentación gráfica de Proyecto.
Criterio de medición de obra: Se medirá la superficie realmente ejecutada según especificaciones de Proyecto.

| Código | Ud | Descripción | Rendimiento | Precio | Importe |
|---|---|---|---|---|---|
| mt28mrp011g | kg | Mortero reparador, reforzado con fibras, resistente a los sulfatos, de muy alta resistencia mecánica y retracción compensada, con una resistencia a compresión a 28 días mayor o igual a 40 N/mm² y un módulo de elasticidad mayor o igual a 17000 N/mm², Euroclase A1 de reacción al fuego, compuesto por cementos especiales, agregados seleccionados, aditivos y fibras, aplicado en espesores de hasta 35 mm en vertical y 75 mm en horizontal, para reparar elementos constructivos de hormigón estructural. (material) | 30.000 | 4366.00 | 130980.00 |
| mt08aaa010a | m³ | Agua. (material) | 0.004 | 9276.00 | 37.10 |
| mo020 | h | Oficial de construcción. (mano de obra) | 0.493 | 71617.94 | 35307.64 |
| mo113 | h | Ayudante de construcción. (mano de obra) | 0.493 | 44181.01 | 21781.24 |
| % | % | Herramientas | 2 % | 188105.98 | 3762.12 |
|  |  | Costes directos |  |  | 191868.10 |
