# Vierteaguas de piedra natural

- Propiedad del archivo: CYPE INGENIEROS, S.A.
- Formato: FIEBDC-3/2002
- Ámbito geográfico: Paraguay
- Divisa: PYG
- Costes indirectos: 3.00 %
- Gastos generales: 13.00 %
- Beneficio industrial: 6.00 %
- IVA: 10.00 %

## H Remates y ayudas

### HR Remates de fachada

#### HRN De piedra natural

**HRN060** m Vierteaguas de piedra natural.
Vierteaguas de mármol Blanco Macael, en piezas de hasta 1100 mm de longitud, hasta 200 mm de ancho y 20 mm de espesor, con goterón, cara y canto recto pulido y grava adherida a la superficie en su cara inferior, empotrado en las jambas; asentado con mortero de cemento, confeccionado en obra, con aditivo hidrófugo, dosaje 1:4; y rejuntado entre piezas y de las uniones con los muros con mortero de juntas especial para piedra natural.
Incluye: Preparación de las entregas laterales. Replanteo de las piezas. Corte de las piezas. Preparación y regularización del soporte. Colocación, aplomado, nivelación y alineación. Rejuntado y limpieza.
Criterio de medición de proyecto: Longitud del ancho del hueco, medida según documentación gráfica de Proyecto, incrementada en 5 cm a cada lado.
Criterio de medición de obra: Se medirá la longitud realmente ejecutada según especificaciones de Proyecto, incluyendo los empotramientos en las jambas.

| Código | Ud | Descripción | Rendimiento | Precio | Importe |
|---|---|---|---|---|---|
| mt08aaa010a | m³ | Agua. (material) | 0.006 | 9276.00 | 55.66 |
| mt01arg005a | t | Arena de cantera, para mortero preparado en obra. (material) | 0.008 | 106727.00 | 853.82 |
| mt08cem000p | kg | Cemento gris en bolsas. (material) | 1.900 | 1187.00 | 2255.30 |
| mt08adt010 | kg | Aditivo hidrófugo para impermeabilización de morteros u hormigones. (material) | 0.038 | 7421.00 | 282.00 |
| mt20vmn010da | m | Vierteaguas de mármol Blanco Macael, en piezas de hasta 1100 mm de longitud, hasta 200 mm de ancho y 20 mm de espesor, con goterón, cara y canto recto pulido y grava adherida a la superficie en su cara inferior. (material) | 1.050 | 140883.00 | 147927.15 |
| mt09mcr220 | kg | Mortero de rejuntado para revestimientos, interiores o exteriores, de piedra natural, pulida o para pulir, compuesto de cemento, agregados a base de polvo de mármol, pigmentos resistentes a los álcalis y aditivos especiales. (material) | 0.015 | 9266.00 | 138.99 |
| mq06hor010 | h | Hormigonera eléctrica con una capacidad de amasado de 160 l. (maquinaria) | 0.006 | 19690.00 | 118.14 |
| op00sie030 |  | Sierra de disco de diamante, para mesa de trabajo, de corte húmedo. | 1.000 | 0.00 | 0.00 |
| mo020 | h | Oficial de construcción. (mano de obra) | 0.293 | 71617.94 | 20984.06 |
| mo113 | h | Ayudante de construcción. (mano de obra) | 0.346 | 44181.01 | 15286.63 |
| % | % | Herramientas | 2 % | 187901.75 | 3758.04 |
|  |  | Costes directos |  |  | 191659.79 |
